# Batería de medidores de gas

- Propiedad del archivo: CYPE Ingenieros S.A.
- Formato: FIEBDC-3/2016
- Programa: Generador de precios de la construcción. CYPE Ingenieros, S.A.
- Fecha: 06/11/2024
- Ámbito geográfico: Uruguay
- Divisa: UYU
- Costes indirectos: 3 %
- Gastos generales: 13 %
- Beneficio industrial: 6 %
- IVA: 21 %

## I Instalaciones

### IG Gases combustibles

#### IGC Medidores

**IGC010** Ud Batería de medidores de gas.
Batería para gas natural de tubo de cobre, de presión máxima de operación (MOP) inferior a 0,05 bar, para centralización en local técnico de un máximo de 12 medidores de gas tipo G-4 en cuatro columnas, situada en planta baja, conectada a los montantes individuales ascendentes y a la instalación común. Incluso colector, toma de presión de entrada, llaves de corte, limitadores de caudal, tomas de presión de salida, soportes y placas de indicación del piso y puerta de la vivienda a la cual suministra.
Criterio de valoración económica: El precio no incluye los medidores ni el local técnico.
Incluye: Replanteo. Montaje, conexionado y comprobación de su correcto funcionamiento.
Criterio de cómputo de proyecto: Número de unidades previstas, según documentación gráfica de Proyecto.
Criterio de cómputo de obra: Se medirá el número de unidades realmente ejecutadas según especificaciones de Proyecto.

| Código | Ud | Descripción | Rendimiento | Precio | Importe |
|---|---|---|---|---|---|
| mt43ccg110u | Ud | Batería de tubo de cobre para centralización de 12 medidores de gas tipo G-4 en 4 columnas, para gas natural, incluso colector, toma de presión de entrada, llaves de corte, limitadores de caudal, tomas de presión de salida, soportes y placas de indicación del piso y puerta de la vivienda a la cual suministra. (material) | 1 | 47489.86 | 47489.860 |
| mo010 | h | Oficial instalador gasista. (mano de obra) | 5.988 | 387.56 | 2320.709 |
| mo109 | h | Medio oficial instalador gasista. (mano de obra) | 2.994 | 261.38 | 782.572 |
| % | % | Herramientas | 2 % | 50593.141 | 1011.863 |
|  |  | Costes directos |  |  | 51605.004 |

## Recursos

**mt43ccg110u** Ud Batería de tubo de cobre para centralización de 12 medidores de gas tipo G-4 en 4 columnas
Datos técnicos: Coste energético 1.157 MJ; Emisión de CO2 1.822 kg
Residuos:
- embalaje: re150101 Envases de papel y cartón. (componente de residuo); rendimiento 2.143 kg; Código LER 15 01 01; Masa del elemento 1 kg; Volumen 0.001333 m3
