# Franja matafuegos horizontal

- Propiedad del archivo: CYPE INGENIEROS, S.A.
- Formato: FIEBDC-3/2002
- Ámbito geográfico: Uruguay
- Divisa: UYU
- Costes indirectos: 3.00 %
- Gastos generales: 13.00 %
- Beneficio industrial: 6.00 %
- IVA: 21.00 %

**IOJ040** m² Franja matafuegos horizontal, de 1 m de ancho, con una resistencia al fuego EI 90, para edificio de uso industrial, fijada mecánicamente a la medianera con subestructura soporte (no incluida en este precio), compuesta por dos paneles rígidos de lana de roca revestidos por una de sus caras con una lámina de aluminio reforzado, de 50 mm de espesor, resistencia térmica 1,21951 m²K/W, conductividad térmica 0,041 W/(mK), densidad 180 kg/m³, calor específico 0,84 J/kgK y factor de resistencia a la difusión del vapor de agua 1,3, cada uno, unidos entre sí y fijados a la subestructura soporte, con tornillos de unión, de 100 mm de longitud. Incluso elementos de fijación y tiras de lana de roca fijadas mecánicamente para el sellado perimetral.
Franja matafuegos horizontal, de 1 m de ancho, con una resistencia al fuego EI 90, para edificio de uso industrial, fijada mecánicamente a la medianera con subestructura soporte (no incluida en este precio), compuesta por dos paneles rígidos de lana de roca revestidos por una de sus caras con una lámina de aluminio reforzado, de 50 mm de espesor, resistencia térmica 1,21951 m²K/W, conductividad térmica 0,041 W/(mK), densidad 180 kg/m³, calor específico 0,84 J/kgK y factor de resistencia a la difusión del vapor de agua 1,3, cada uno, unidos entre sí y fijados a la subestructura soporte, con tornillos de unión, de 100 mm de longitud. Incluso elementos de fijación y tiras de lana de roca fijadas mecánicamente para el sellado perimetral.
Incluye: Replanteo. Preparación y corte de los paneles. Colocación a tresbolillo de los paneles. Unión entre paneles con tornillos de fijación. Fijación de la franja matafuegos a la subestructura soporte. Sellado del encuentro de la franja matafuegos con el muro perimetral.
Criterio de cómputo de proyecto: Superficie medida según documentación gráfica de Proyecto.
Criterio de cómputo de obra: Se medirá la superficie realmente ejecutada según especificaciones de Proyecto.

| Código | Ud | Descripción | Rendimiento | Precio | Importe |
|---|---|---|---|---|---|
| mt16lrw080fd | m² | Panel rígido de lana de roca, revestido por una de sus caras con una lámina de aluminio reforzado, de 50 mm de espesor, resistencia térmica 1,21951 m²K/W, conductividad térmica 0,041 W/(mK), densidad 180 kg/m³, calor específico 0,84 J/kgK y factor de resistencia a la difusión del vapor de agua 1,3, Euroclase A1 de reacción al fuego, para protección contra incendios de elementos constructivos. (material) | 2.300 | 1749.79 | 4024.52 |
| mt16lrw082dd | Ud | Tornillo de unión de alambre de acero galvanizado en forma de hélice, de 100 mm de longitud, para paneles de lana de roca. (material) | 20.000 | 131.56 | 2631.20 |
| mo054 | h | Oficial instalador de aislantes. (mano de obra) | 0.280 | 244.81 | 68.55 |
| mo101 | h | Medio oficial instalador de aislantes. (mano de obra) | 0.280 | 164.16 | 45.96 |
| % | % | Herramientas | 2 % | 6770.23 | 135.40 |
|  |  | Costes directos |  |  | 6905.63 |
