# Regulador de caudal

- Propiedad del archivo: CYPE Ingenieros S.A.
- Formato: FIEBDC-3/2016
- Programa: Generador de precios de la construcción. CYPE Ingenieros, S.A.
- Fecha: 08/04/2024
- Ámbito geográfico: Uruguay
- Divisa: UYU
- Costes indirectos: 3 %
- Gastos generales: 13 %
- Beneficio industrial: 6 %
- IVA: 21 %

## I Instalaciones

### IV Ventilación

#### IVM Ventilación mecánica

**IVM022** Ud Regulador de caudal.
Regulador de caudal de aire constante, para 15 m³/h de caudal y rango de presión estática de 50 a 200 Pa, formado por cuerpo de material termoplástico de 96 mm de diámetro, junta de estanqueidad y regulador.
Incluye: Replanteo. Colocación del regulador en el interior del conducto.
Criterio de cómputo de proyecto: Número de unidades previstas, según documentación gráfica de Proyecto.
Criterio de cómputo de obra: Se medirá el número de unidades realmente ejecutadas según especificaciones de Proyecto.

| Código | Ud | Descripción | Rendimiento | Precio | Importe |
|---|---|---|---|---|---|
| mt42svi251aaa1 | Ud | Regulador de caudal de aire constante, para 15 m³/h de caudal y rango de presión estática de 50 a 200 Pa, formado por cuerpo de material termoplástico de 96 mm de diámetro, junta de estanqueidad y regulador. (material) | 1 | 1252.83 | 1252.830 |
| mo011 | h | Oficial montador. (mano de obra) | 0.166 | 373.16 | 61.945 |
| mo080 | h | Medio oficial montador. (mano de obra) | 0.166 | 252.15 | 41.857 |
| % | % | Herramientas | 2 % | 1356.632 | 27.133 |
|  |  | Costes directos |  |  | 1383.765 |
