# Recuperador de calor estático

- Propiedad del archivo: CYPE Ingenieros S.A.
- Formato: FIEBDC-3/2016
- Programa: Generador de precios de la construcción. CYPE Ingenieros, S.A.
- Fecha: 08/04/2024
- Ámbito geográfico: Uruguay
- Divisa: UYU
- Costes indirectos: 3 %
- Gastos generales: 13 %
- Beneficio industrial: 6 %
- IVA: 21 %

## I Instalaciones

### IV Ventilación

#### IVM Ventilación mecánica

**IVM025** Ud Recuperador de calor estático.
Recuperador de calor estático, de baja silueta, montaje horizontal, caudal máximo 300 m³/h, recuperación de calor de hasta el 90%, de 760x620x240 mm, con caja de polipropileno expandido, bloque intercambiador de calor de poliestireno, 4 embocaduras de 125 mm de diámetro, dos filtros G4 de cassette con eficacia del 85%, situados en los flujos de aire nuevo y de aire extraído, y terminal para evacuación de condensados. Instalación en cielorraso. Incluso elementos de fijación.
Incluye: Replanteo. Colocación y fijación del recuperador de calor. Conexión a la red de desagüe. Conexionado de los conductos. Comprobación de su correcto funcionamiento.
Criterio de cómputo de proyecto: Número de unidades previstas, según documentación gráfica de Proyecto.
Criterio de cómputo de obra: Se medirá el número de unidades realmente ejecutadas según especificaciones de Proyecto.

| Código | Ud | Descripción | Rendimiento | Precio | Importe |
|---|---|---|---|---|---|
| mt42svi600a | Ud | Recuperador de calor estático, de baja silueta, montaje horizontal, caudal máximo 300 m³/h, recuperación de calor de hasta el 90%, de 760x620x240 mm, con caja de polipropileno expandido, bloque intercambiador de calor de poliestireno, 4 embocaduras de 125 mm de diámetro, dos filtros G4 de cassette con eficacia del 85%, situados en los flujos de aire nuevo y de aire extraído, y terminal para evacuación de condensados, para instalación en cielorraso, con elementos de fijación. (material) | 1 | 71982.09 | 71982.090 |
| mo011 | h | Oficial montador. (mano de obra) | 0.277 | 373.16 | 103.365 |
| mo080 | h | Medio oficial montador. (mano de obra) | 0.277 | 252.15 | 69.846 |
| % | % | Herramientas | 2 % | 72155.301 | 1443.106 |
|  |  | Costes directos |  |  | 73598.407 |

## Recursos

**mt42svi600a** Ud Recuperador de calor estático
Datos técnicos: Coste energético 445.465 MJ; Emisión de CO2 16.770 kg
Residuos:
- embalaje: re150101 Envases de papel y cartón. (componente de residuo); rendimiento 2.143 kg; Código LER 15 01 01; Masa del elemento 1 kg; Volumen 0.001333 m3
