# Aislamiento térmico intermedio en tabique de placas

- Propiedad del archivo: CYPE Ingenieros S.A.
- Formato: FIEBDC-3/2016
- Programa: Generador de precios de la construcción. CYPE Ingenieros, S.A.
- Fecha: 06/11/2024
- Ámbito geográfico: Uruguay
- Divisa: UYU
- Costes indirectos: 3 %
- Gastos generales: 13 %
- Beneficio industrial: 6 %
- IVA: 21 %

## N Aislamientos e impermeabilizaciones

### NA Aislamientos térmicos

#### NAP Tabiques

**NAP020** m² Aislamiento térmico intermedio en tabique de placas.
Aislamiento térmico intermedio en tabique de placas, con panel semirrígido de lana mineral, espesor 45 mm, colocado entre los montantes de la estructura portante.
Incluye: Corte y preparación del aislamiento a colocar entre los montantes. Colocación del aislamiento entre los montantes.
Criterio de cómputo de proyecto: Superficie medida según documentación gráfica de Proyecto.
Criterio de cómputo de obra: Se medirá la superficie realmente ejecutada según especificaciones de Proyecto.

| Código | Ud | Descripción | Rendimiento | Precio | Importe |
|---|---|---|---|---|---|
| mt16lra060b | m² | Panel semirrígido de lana mineral, espesor 45 mm, Euroclase A1 de reacción al fuego y factor de resistencia a la difusión del vapor de agua 1. (material) | 1 | 342.8 | 342.800 |
| mo054 | h | Oficial instalador de aislantes. (mano de obra) | 0.055 | 387.56 | 21.316 |
| mo101 | h | Medio oficial instalador de aislantes. (mano de obra) | 0.055 | 261.88 | 14.403 |
| % | % | Herramientas | 2 % | 378.519 | 7.570 |
|  |  | Costes directos |  |  | 386.089 |

Residuos:
- colocación: mt16lra060b; factor de residuo 0.048

## Recursos

**mt16lra060b** m² Panel semirrígido de lana mineral
Datos técnicos: Coste energético 49.135 MJ; Emisión de CO2 1.330 kg; Código LER 17 06 04; Masa del elemento 0.81 kg; Volumen 0.00135 m3
Residuos:
- embalaje: re170203 Plástico. (componente de residuo); rendimiento 0.024 kg; Código LER 17 02 03; Masa del elemento 1 kg; Volumen 0.001667 m3
