# Aislamiento térmico por el interior de techos inclinados sobre espacio no habitable

- Propiedad del archivo: CYPE INGENIEROS, S.A.
- Formato: FIEBDC-3/2002
- Ámbito geográfico: Uruguay
- Divisa: UYU
- Costes indirectos: 3.00 %
- Gastos generales: 13.00 %
- Beneficio industrial: 6.00 %
- IVA: 21.00 %

**NAQ030** m² Aislamiento térmico por el interior de techos inclinados sobre espacio no habitable, formado por fieltro aislante de lana mineral, revestido por una de sus caras con un complejo de papel kraft con polietileno que actúa como barrera de vapor, de 80 mm de espesor, resistencia térmica 2 m²K/W, conductividad térmica 0,042 W/(mK), colocado a tope, simplemente apoyado. Incluso cinta autoadhesiva para sellado de juntas.
Aislamiento térmico por el interior de techos inclinados sobre espacio no habitable, formado por fieltro aislante de lana mineral, revestido por una de sus caras con un complejo de papel kraft con polietileno que actúa como barrera de vapor, de 80 mm de espesor, resistencia térmica 2 m²K/W, conductividad térmica 0,042 W/(mK), colocado a tope, simplemente apoyado. Incluso cinta autoadhesiva para sellado de juntas.
Incluye: Limpieza del supradós de la losa. Corte y ajuste del aislamiento. Colocación del aislamiento.
Criterio de cómputo de proyecto: Superficie medida según documentación gráfica de Proyecto.
Criterio de cómputo de obra: Se medirá la superficie realmente ejecutada según especificaciones de Proyecto.

| Código | Ud | Descripción | Rendimiento | Precio | Importe |
|---|---|---|---|---|---|
| mt16lra040a | m² | Fieltro aislante de lana mineral, revestido por una de sus caras con un complejo de papel kraft con polietileno que actúa como barrera de vapor, de 80 mm de espesor, resistencia térmica 2 m²K/W, conductividad térmica 0,042 W/(mK). (material) | 1.100 | 219.89 | 241.88 |
| mt16aaa030 | m | Cinta autoadhesiva para sellado de juntas. (material) | 1.000 | 13.10 | 13.10 |
| mo054 | h | Oficial instalador de aislantes. (mano de obra) | 0.085 | 244.81 | 20.81 |
| mo101 | h | Medio oficial instalador de aislantes. (mano de obra) | 0.085 | 164.16 | 13.95 |
| % | % | Herramientas | 2 % | 289.74 | 5.79 |
|  |  | Costes directos |  |  | 295.53 |
