# Impermeabilización mediante revestimiento continuo elástico impermeabilizante a base de polímeros acrílicos en dispersión acuosa, color blanco, con un rendimiento de 1,5 kg/m²

- Propiedad del archivo: CYPE INGENIEROS, S.A.
- Formato: FIEBDC-3/2002
- Ámbito geográfico: Uruguay
- Divisa: UYU
- Costes indirectos: 3.00 %
- Gastos generales: 13.00 %
- Beneficio industrial: 6.00 %
- IVA: 21.00 %

**NIR005** m² Impermeabilización mediante revestimiento continuo elástico impermeabilizante a base de polímeros acrílicos en dispersión acuosa, color blanco, con un rendimiento de 1,5 kg/m².
Formación de revestimiento elástico en cualquier elemento constructivo situado a la intemperie y que no se encuentre en presencia constante de agua, mediante la aplicación de una primera capa de revestimiento continuo elástico impermeabilizante a base de polímeros acrílicos en dispersión acuosa, color blanco, diluido con un 10% de agua, y posterior aplicación de una segunda capa con el mismo producto sin diluir, con un rendimiento de 1,5 kg/m².
Incluye: Limpieza y preparación del soporte. Aplicación de la primera capa del revestimiento. Aplicación de la segunda capa del revestimiento.
Criterio de cómputo de proyecto: Superficie medida según documentación gráfica de Proyecto.
Criterio de cómputo de obra: Se medirá la superficie realmente ejecutada según especificaciones de Proyecto.

| Código | Ud | Descripción | Rendimiento | Precio | Importe |
|---|---|---|---|---|---|
| mt15bas240a | kg | Revestimiento continuo elástico impermeabilizante a base de polímeros acrílicos en dispersión acuosa, color blanco. (material) | 1.500 | 145.70 | 218.55 |
| mo032 | h | Oficial instalador de material aislante contra humedades. (mano de obra) | 0.164 | 248.37 | 40.73 |
| mo070 | h | Medio oficial instalador de material aislante contra humedades. (mano de obra) | 0.164 | 170.07 | 27.89 |
| % | % | Herramientas | 2 % | 287.17 | 5.74 |
|  |  | Costes directos |  |  | 292.91 |
