# Aislamiento térmico bajo losa, con paneles de aglomerado de corcho expandido

- Propiedad del archivo: CYPE Ingenieros S.A.
- Formato: FIEBDC-3/2016
- Programa: Generador de precios de la construcción. CYPE Ingenieros, S.A.
- Fecha: 08/04/2024
- Ámbito geográfico: Uruguay
- Divisa: UYU
- Costes indirectos: 3 %
- Gastos generales: 13 %
- Beneficio industrial: 6 %
- IVA: 21 %

## N Aislamientos e impermeabilizaciones

### NV Aislamientos térmicos de origen vegetal

#### NVD Losas

**NVD010** m² Aislamiento térmico bajo losa, con paneles de aglomerado de corcho expandido.
Aislamiento térmico bajo losa, formado por panel de aglomerado de corcho expandido, de 25 mm de espesor, de 1000x500 mm, color negro, de entre 105 y 125 kg/m³ de densidad, resistencia térmica 0,65 m²K/W, conductividad térmica 0,04 W/(mK), factor de resistencia a la difusión del vapor de agua entre 7 y 14, Euroclase E de reacción al fuego, resistencia a compresión >= 100 kPa, colocado a tope y fijado mecánicamente.
Incluye: Corte y preparación del aislamiento. Colocación del aislamiento. Fijación del aislamiento.
Criterio de cómputo de proyecto: Superficie medida según documentación gráfica de Proyecto.
Criterio de cómputo de obra: Se medirá la superficie realmente ejecutada según especificaciones de Proyecto.

| Código | Ud | Descripción | Rendimiento | Precio | Importe |
|---|---|---|---|---|---|
| mt16acs010la | m² | Panel de aglomerado de corcho expandido, de 25 mm de espesor, de 1000x500 mm, color negro, de entre 105 y 125 kg/m³ de densidad, resistencia térmica 0,65 m²K/W, conductividad térmica 0,04 W/(mK), factor de resistencia a la difusión del vapor de agua entre 7 y 14, Euroclase E de reacción al fuego, resistencia a compresión >= 100 kPa. (material) | 1.05 | 597.49 | 627.365 |
| mt16aaa020lg | Ud | Fijación mecánica para paneles aislantes de aglomerado de corcho expandido, colocados directamente sobre la superficie soporte. (material) | 3 | 11.64 | 34.920 |
| mo054 | h | Oficial instalador de aislantes. (mano de obra) | 0.111 | 373.16 | 41.421 |
| mo101 | h | Medio oficial instalador de aislantes. (mano de obra) | 0.111 | 252.15 | 27.989 |
| % | % | Herramientas | 2 % | 731.695 | 14.634 |
|  |  | Costes directos |  |  | 746.329 |

Residuos:
- colocación: mt16acs010la; factor de residuo 0.045863

## Recursos

**mt16acs010la** m² Panel de aglomerado de corcho expandido
Datos técnicos: Coste energético 196.646 MJ; Emisión de CO2 -4.825 kg; Código LER 17 06 04; Masa del elemento 2.875 kg; Volumen 0.004792 m3
Residuos:
- embalaje: re170203 Plástico. (componente de residuo); rendimiento 0.025 kg; Código LER 17 02 03; Masa del elemento 1 kg; Volumen 0.001667 m3

**mt16aaa020lg** Ud Fijación mecánica para paneles aislantes de aglomerado de corcho expandido
Datos técnicos: Coste energético 0.233 MJ; Emisión de CO2 0.071 kg
Residuos:
- embalaje: re150101 Envases de papel y cartón. (componente de residuo); rendimiento 0.072 kg; Código LER 15 01 01; Masa del elemento 1 kg; Volumen 0.001333 m3
