# Techo inclinado de placas asfálticas 10 ondas de perfil ondulado y color negro, fijadas mecánicamente, con una pendiente mayor del 10%

- Propiedad del archivo: CYPE INGENIEROS, S.A.
- Formato: FIEBDC-3/2002
- Ámbito geográfico: Uruguay
- Divisa: UYU
- Costes indirectos: 3.00 %
- Gastos generales: 13.00 %
- Beneficio industrial: 6.00 %
- IVA: 21.00 %

**QTF030** m² Techo inclinado de placas asfálticas 10 ondas de perfil ondulado y color negro, fijadas mecánicamente, con una pendiente mayor del 10%.
Suministro y montaje de cobertura de faldones de techos inclinados, con una pendiente mayor del 10%, con placas asfálticas 10 ondas de perfil ondulado y color negro, a base de fibras minerales y vegetales saturadas con una emulsión bituminosa a altas temperaturas, fijadas mecánicamente a cualquier tipo de correa estructural (no incluida en este precio). Incluso parte proporcional de solapes, elementos de fijación, accesorios, juntas, remates perimetrales y otras piezas de remate para la resolución de puntos singulares.
Incluye: Replanteo de las placas por faldón. Corte, preparación y colocación de las placas. Ejecución de juntas y perímetro. Fijación mecánica de las placas. Resolución de puntos singulares con piezas de remate.
Criterio de cómputo de proyecto: Superficie medida en verdadera magnitud, según documentación gráfica de Proyecto.
Criterio de cómputo de obra: Se medirá, en verdadera magnitud, la superficie realmente ejecutada según especificaciones de Proyecto.

| Código | Ud | Descripción | Rendimiento | Precio | Importe |
|---|---|---|---|---|---|
| mt13lpo010g | m² | Placa asfáltica 10 ondas de perfil ondulado y color negro, a base de fibras minerales y vegetales saturadas con una emulsión bituminosa a altas temperaturas. (material) | 1.200 | 256.34 | 307.61 |
| mt13lpo040a | m | Pieza de cumbrera, color negro, para techos de placas. (material) | 0.100 | 189.25 | 18.93 |
| mt13lpo020a | m | Pieza de remate perimetral para techos de placas. (material) | 0.100 | 155.41 | 15.54 |
| mt13lpo070a | Ud | Aireador de 86x47 cm, para techos de placas. (material) | 0.020 | 2447.67 | 48.95 |
| mt13blw120 | Ud | Tornillo autotaladrante para fijación de placas. (material) | 2.000 | 13.59 | 27.18 |
| mo051 | h | Oficial montador de cerramientos industriales. (mano de obra) | 0.099 | 256.73 | 25.42 |
| mo098 | h | Medio oficial montador de cerramientos industriales. (mano de obra) | 0.099 | 170.07 | 16.84 |
| % | % | Herramientas | 2 % | 460.47 | 9.21 |
|  |  | Costes directos |  |  | 469.68 |
