# Cobertura de placas de fibrocemento sin amianto

- Propiedad del archivo: CYPE Ingenieros S.A.
- Formato: FIEBDC-3/2016
- Programa: Generador de precios de la construcción. CYPE Ingenieros, S.A.
- Fecha: 08/04/2024
- Ámbito geográfico: Uruguay
- Divisa: UYU
- Costes indirectos: 3 %
- Gastos generales: 13 %
- Beneficio industrial: 6 %
- IVA: 21 %

## Q Techos

### QU Componentes de techos inclinados y curvas

#### QUC De placas de fibrocemento sin amianto

**QUC010** m² Cobertura de placas de fibrocemento sin amianto.
Cobertura de placas onduladas de fibrocemento sin amianto de 3000 mm de longitud, 1100 mm de ancho y 6 mm de espesor, color arcilla; Euroclase A1 de reacción al fuego, para techo inclinado, con una pendiente mayor del 10%, colocadas con un superposición de la placa superior de 150 mm y fijadas mecánicamente a cualquier tipo de correa estructural. Incluso accesorios de fijación de las placas y burlete de sellado autoadhesivo para la estanqueidad del superposición de placas.
Criterio de valoración económica: El precio no incluye la superficie soporte ni los puntos singulares y las piezas especiales de la cobertura.
Incluye: Limpieza de la superficie soporte. Fijación de las placas. Sellado de juntas.
Criterio de cómputo de proyecto: Superficie del faldón medida en verdadera magnitud, según documentación gráfica de Proyecto.
Criterio de cómputo de obra: Se medirá, en verdadera magnitud, la superficie realmente ejecutada según especificaciones de Proyecto.

| Código | Ud | Descripción | Rendimiento | Precio | Importe |
|---|---|---|---|---|---|
| mt13eur010a | Ud | Placa ondulada de fibrocemento sin amianto, de 3000 mm de longitud, 1100 mm de ancho y 6 mm de espesor, color arcilla; Euroclase A1 de reacción al fuego. (material) | 0.351 | 1536.49 | 539.308 |
| mt13eur110a | m | Burlete autoadhesivo, para el sellado de estanqueidad de los solapes entre placas onduladas de fibrocemento sin amianto. (material) | 1.1 | 22.36 | 24.596 |
| mt13eur100a | Ud | Kit de accesorios de fijación, para placas onduladas de fibrocemento sin amianto. (material) | 1 | 347.28 | 347.280 |
| mo051 | h | Oficial montador de cerramientos industriales. (mano de obra) | 0.166 | 373.16 | 61.945 |
| mo098 | h | Medio oficial montador de cerramientos industriales. (mano de obra) | 0.122 | 252.15 | 30.762 |
| % | % | Herramientas | 2 % | 1003.891 | 20.078 |
|  |  | Costes directos |  |  | 1023.969 |

Residuos:
- colocación: mt13eur010a; factor de residuo 0.0248

## Recursos

**mt13eur010a** Ud Placa ondulada de fibrocemento sin amianto
Datos técnicos: Coste energético 6.360 MJ; Emisión de CO2 7.139 kg; Código LER 17 01 01; Masa del elemento 46 kg; Volumen 0.030667 m3
Residuos:
- embalaje: re170201 Madera. (componente de residuo); rendimiento 0.001 kg; Código LER 17 02 01; Masa del elemento 1 kg; Volumen 0.000909 m3
- embalaje: re170203 Plástico. (componente de residuo); rendimiento 0.05 kg; Código LER 17 02 03; Masa del elemento 1 kg; Volumen 0.001667 m3
