# Placas onduladas asfálticas, para montaje de cobertura de tejas cerámicas

- Propiedad del archivo: CYPE Ingenieros S.A.
- Formato: FIEBDC-3/2016
- Programa: Generador de precios de la construcción. CYPE Ingenieros, S.A.
- Fecha: 08/04/2024
- Ámbito geográfico: Uruguay
- Divisa: UYU
- Costes indirectos: 3 %
- Gastos generales: 13 %
- Beneficio industrial: 6 %
- IVA: 21 %

## Q Techos

### QU Componentes de techos inclinados y curvas

#### QUT De tejas cerámicas

**QUT015** m² Placas onduladas asfálticas, para montaje de cobertura de tejas cerámicas.
Placas bajo teja, asfálticas DRS (doble capa protectora de resina y superposición de seguridad), armadas con fibras minerales y vegetales más resina, de 2000 mm de longitud, 1050 mm de ancho y 2,4 mm de espesor, colocadas con un superposición de la placa superior de 100 mm y fijadas mecánicamente al soporte, para montaje de cobertura de teja cerámica curva, con una ancho máxima de entre 14 y 18 cm, en techo inclinado, con una pendiente mayor del 26%. Incluso accesorios de fijación de las placas.
Criterio de valoración económica: El precio no incluye la cobertura de tejas.
Incluye: Replanteo. Corte de las placas. Fijación de las placas. Sellado de juntas.
Criterio de cómputo de proyecto: Superficie del faldón medida en verdadera magnitud, según documentación gráfica de Proyecto.
Criterio de cómputo de obra: Se medirá, en verdadera magnitud, la superficie realmente ejecutada según especificaciones de Proyecto.

| Código | Ud | Descripción | Rendimiento | Precio | Importe |
|---|---|---|---|---|---|
| mt13bto010he | m² | Placa bajo teja, asfáltica DRS (doble capa protectora de resina y superposición de seguridad), armada con fibras minerales y vegetales más resina, de 2000 mm de longitud, 1050 mm de ancho y 2,4 mm de espesor. (material) | 1.05 | 270.03 | 283.532 |
| mt13lpo034b | Ud | Clavo, con arandela. (material) | 3 | 3.06 | 9.180 |
| mo051 | h | Oficial montador de cerramientos industriales. (mano de obra) | 0.15 | 373.16 | 55.974 |
| mo098 | h | Medio oficial montador de cerramientos industriales. (mano de obra) | 0.075 | 252.15 | 18.911 |
| % | % | Herramientas | 2 % | 367.597 | 7.352 |
|  |  | Costes directos |  |  | 374.949 |

Residuos:
- colocación: mt13bto010he; factor de residuo 0.06

## Recursos

**mt13bto010he** m² Placa bajo teja
Datos técnicos: Coste energético 138.874 MJ; Emisión de CO2 4.192 kg; Código LER 17 03 02; Masa del elemento 3 kg; Volumen 0.003 m3
Residuos:
- embalaje: re170201 Madera. (componente de residuo); rendimiento 0.017 kg; Código LER 17 02 01; Masa del elemento 1 kg; Volumen 0.000909 m3
- embalaje: re170203 Plástico. (componente de residuo); rendimiento 0.005 kg; Código LER 17 02 03; Masa del elemento 1 kg; Volumen 0.001667 m3
