# Enrastrelado para montaje de cobertura de tejas cerámicas

- Propiedad del archivo: CYPE Ingenieros S.A.
- Formato: FIEBDC-3/2016
- Programa: Generador de precios de la construcción. CYPE Ingenieros, S.A.
- Fecha: 08/04/2024
- Ámbito geográfico: Uruguay
- Divisa: UYU
- Costes indirectos: 3 %
- Gastos generales: 13 %
- Beneficio industrial: 6 %
- IVA: 21 %

## Q Techos

### QU Componentes de techos inclinados y curvas

#### QUT De tejas cerámicas

**QUT020** m² Enrastrelado para montaje de cobertura de tejas cerámicas.
Enrastrelado simple, de rastrel de 27x40 mm de sección, de madera aserrada de pino, tratada en autoclave, con clase de uso 2, acabado cepillado, con humedad inferior al 20% fijados mecánicamente al soporte, para montaje de cobertura de teja cerámica curva, de 40 cm de longitud y 20 cm de ancho, en techo inclinado, con una pendiente mayor del 26%. Colocación en obra: con tornillos.
Incluye: Replanteo. Corte de los rastreles. Fijación de los rastreles.
Criterio de cómputo de proyecto: Superficie del faldón medida en verdadera magnitud, según documentación gráfica de Proyecto.
Criterio de cómputo de obra: Se medirá, en verdadera magnitud, la superficie realmente ejecutada según especificaciones de Proyecto.

| Código | Ud | Descripción | Rendimiento | Precio | Importe |
|---|---|---|---|---|---|
| mt13blw020c | m | Rastrel de 27x40 mm de sección, de madera aserrada de pino, tratada en autoclave, con clase de uso 2, acabado cepillado, con humedad inferior al 20%. (material) | 3 | 11.88 | 35.640 |
| mt13blw131 | Ud | Tornillo para sujeción de elementos de madera. (material) | 6 | 3.84 | 23.040 |
| mo020 | h | Oficial mampostero de albañil de construcción. (mano de obra) | 0.05 | 363.15 | 18.158 |
| mo113 | h | Peón de albañil de construcción. (mano de obra) | 0.05 | 242.79 | 12.140 |
| % | % | Herramientas | 2 % | 88.978 | 1.780 |
|  |  | Costes directos |  |  | 90.758 |

Residuos:
- colocación: mt13blw020c; factor de residuo 0.014
- colocación: mt13blw131 Tornillo para sujeción de elementos de madera; factor de residuo 0.005

## Recursos

**mt13blw020c** m Rastrel de 27x40 mm de sección
Datos técnicos: Coste energético 55.888 MJ; Emisión de CO2 -0.753 kg; Código LER 17 02 01; Masa del elemento 0.41 kg; Volumen 0.000373 m3
Residuos:
- embalaje: re170203 Plástico. (componente de residuo); rendimiento 0.002 kg; Código LER 17 02 03; Masa del elemento 1 kg; Volumen 0.001667 m3

**mt13blw131** Ud Tornillo para sujeción de elementos de madera
Datos técnicos: Coste energético 0.133 MJ; Emisión de CO2 0.008 kg; Código LER 17 04 05; Masa del elemento 0.0134 kg; Volumen 0.000006 m3
Residuos:
- embalaje: re150101 Envases de papel y cartón. (componente de residuo); rendimiento 0.001 kg; Código LER 15 01 01; Masa del elemento 1 kg; Volumen 0.001333 m3
