# Chapado de paramentos interiores

- Propiedad del archivo: CYPE INGENIEROS, S.A.
- Formato: FIEBDC-3/2002
- Ámbito geográfico: Uruguay
- Divisa: UYU
- Costes indirectos: 3.00 %
- Gastos generales: 13.00 %
- Beneficio industrial: 6.00 %
- IVA: 21.00 %

**RCP010** m² Chapado de paramentos interiores, hasta 3 m de altura, con placas mecanizadas de granito Gris Quintana, acabado pulido, 60x40x3 cm, fijadas con anclajes de varilla de acero galvanizado, de 3 mm de diámetro y retacadas con mortero de cemento 1:3; rejuntado con mortero de juntas especial para revestimientos de piedra natural.
Chapado de paramentos interiores, hasta 3 m de altura, con placas mecanizadas de granito Gris Quintana, acabado pulido, de 60x40x3 cm, fijadas al paramento soporte mediante anclajes de varilla de acero galvanizado, de 3 mm de diámetro, de modo que, una vez colocadas las placas, quede una cámara de 2 cm de espesor, que posteriormente se retacará con mortero de cemento 1:3, una vez acuñadas y aplomadas las placas, rejuntado con mortero de juntas especial para revestimientos de piedra natural. Incluso preparación previa de las placas y el paramento soporte, replanteo, formación de cajas, cortes, apertura de huecos en el paramento para el anclaje de varillas mediante asentado con mortero de cemento 1:3, remates de cantos, colocación de separadores de PVC, entre el canto inferior de una placa y el superior de la siguiente, retacados, realización de encuentros con otros materiales, juntas, piezas especiales, acabado y limpieza final del paramento.
Incluye: Replanteo de las placas en el paramento conforme al despiece indicado. Colocación y aplomado de miras de referencia. Tendido de hilos entre miras. Preparación de la piedra natural, salpicándola con lechada de cemento y arena por la cara interior. Humectación del paramento a revestir. Colocación de las placas con cuñas de madera y fijación de las grapas al soporte. Comprobación del aplomado, nivel y alineación de la hilada de placas. Colocación entre placa y placa de los separadores. Retacado de la cámara existente entre la placa y la fabrica. Colocación de las siguientes hiladas de placas. Rejuntado. Limpieza final del paramento.
Criterio de cómputo de proyecto: Superficie medida según documentación gráfica de Proyecto, deduciendo los huecos de superficie mayor de 1 m², añadiendo a cambio la superficie de la parte interior del hueco, correspondiente al desarrollo de jambas y dinteles. No se ha incrementado el metraje por roturas y recortes, ya que en la descomposición se ha considerado un 5% más de piezas.
Criterio de cómputo de obra: Se medirá la superficie realmente ejecutada según especificaciones de Proyecto, deduciendo los huecos de superficie mayor de 1 m², añadiendo a cambio la superficie de la parte interior del hueco, correspondiente al desarrollo de jambas y dinteles.

| Código | Ud | Descripción | Rendimiento | Precio | Importe |
|---|---|---|---|---|---|
| mt18bgn010amc | m² | Placa mecanizada de granito nacional, Gris Quintana, 60x40x3 cm, acabado pulido. (material) | 1.050 | 2163.05 | 2271.20 |
| mt19paj015a | Ud | Varilla de acero galvanizado, de 3 mm de diámetro, para anclaje de chapados de paramentos con materiales pétreos. (material) | 9.000 | 7.65 | 68.85 |
| mt09mor010f | m³ | Mortero de cemento CEM II/B-P 32,5 N tipo M-15, confeccionado en obra con 450 kg/m³ de cemento y una proporción en volumen 1/3. (material) | 0.025 | 3808.57 | 95.21 |
| mt18acc040 | Ud | Separadores de PVC, de 2 mm de espesor, para juntas horizontales en paramentos de piedra natural. (material) | 34.000 | 0.61 | 20.74 |
| mt09mcr220 | kg | Mortero de rejuntado para revestimientos, interiores o exteriores, de piedra natural, pulida o para pulir, compuesto de cemento, agregados a base de polvo de mármol, pigmentos resistentes a los álcalis y aditivos especiales. (material) | 0.150 | 45.92 | 6.89 |
| mo022 | h | Oficial colocador de piedra natural. (mano de obra) | 0.927 | 237.76 | 220.40 |
| mo060 | h | Medio oficial colocador de piedra natural. (mano de obra) | 0.927 | 164.16 | 152.18 |
| % | % | Herramientas | 2 % | 2835.47 | 56.71 |
|  |  | Costes directos |  |  | 2892.18 |
