# Chapado de paramentos de hasta 3 m de altura, con piezas irregulares de pizarra, de entre 1 y 2 cm de espesor, recibidas con mortero de cemento 1:6

- Propiedad del archivo: CYPE INGENIEROS, S.A.
- Formato: FIEBDC-3/2002
- Ámbito geográfico: Uruguay
- Divisa: UYU
- Costes indirectos: 3.00 %
- Gastos generales: 13.00 %
- Beneficio industrial: 6.00 %
- IVA: 21.00 %

**RCP012** m² Chapado de paramentos de hasta 3 m de altura, con piezas irregulares de pizarra, de entre 1 y 2 cm de espesor, recibidas con mortero de cemento 1:6.
Chapado en paramento vertical, de hasta 3 m de altura, con piezas irregulares de pizarra, de entre 1 y 2 cm de espesor, acabado natural, recibidas con mortero de cemento 1:6 y rejuntadas con el mismo material. Incluso parte proporcional de preparación previa de las piedras y del paramento soporte y limpieza final.
Incluye: Preparación de la superficie soporte. Preparación de las piezas. Colocación de las piezas. Rejuntado. Limpieza.
Criterio de cómputo de proyecto: Superficie medida según documentación gráfica de Proyecto, deduciendo los huecos de superficie mayor de 1 m², añadiendo a cambio la superficie de la parte interior del hueco, correspondiente al desarrollo de jambas y dinteles.
Criterio de cómputo de obra: Se medirá la superficie realmente ejecutada según especificaciones de Proyecto, deduciendo los huecos de superficie mayor de 1 m², añadiendo a cambio la superficie de la parte interior del hueco, correspondiente al desarrollo de jambas y dinteles.

| Código | Ud | Descripción | Rendimiento | Precio | Importe |
|---|---|---|---|---|---|
| mt19cir010a | m² | Piezas irregulares de pizarra, de entre 1 y 2 cm de espesor, acabado natural. (material) | 1.000 | 437.01 | 437.01 |
| mt09mor010c | m³ | Mortero de cemento CEM II/B-P 32,5 N tipo M-5, confeccionado en obra con 250 kg/m³ de cemento y una proporción en volumen 1/6. (material) | 0.030 | 2941.25 | 88.24 |
| mo022 | h | Oficial colocador de piedra natural. (mano de obra) | 1.357 | 237.76 | 322.64 |
| mo060 | h | Medio oficial colocador de piedra natural. (mano de obra) | 1.357 | 164.16 | 222.77 |
| % | % | Herramientas | 2 % | 1070.66 | 21.41 |
|  |  | Costes directos |  |  | 1092.07 |
