# Chapado en paramento vertical, hasta 3 m de altura, con plaquetas de mármol Blanco Macael, acabado pulido, 30,5x30,5x1 cm, fijado con mortero de cemento 1:6

- Propiedad del archivo: CYPE INGENIEROS, S.A.
- Formato: FIEBDC-3/2002
- Ámbito geográfico: Uruguay
- Divisa: UYU
- Costes indirectos: 3.00 %
- Gastos generales: 13.00 %
- Beneficio industrial: 6.00 %
- IVA: 21.00 %

**RCP020** m² Chapado en paramento vertical, hasta 3 m de altura, con plaquetas de mármol Blanco Macael, acabado pulido, 30,5x30,5x1 cm, fijado con mortero de cemento 1:6.
Chapado en paramento vertical, hasta 3 m de altura, con plaquetas calibradas y biseladas de mármol Blanco Macael, acabado pulido, de 30,5x30,5x1 cm, asentado con mortero de cemento 1:6 extendido sobre toda la cara posterior de la pieza y ajustado a punta de cuchara, rellenando con el mismo mortero los huecos que pudieran quedar; todo ello previa preparación del paramento soporte con un salpicado con mortero de cemento fluido. Rejuntado con mortero de juntas especial para revestimientos de piedra natural. Incluso cajas en muro, cortes, ingletes, juntas y piezas especiales.
Incluye: Limpieza y humectación del paramento a revestir. Colocación y aplomado de miras de referencia. Tendido de hilos entre miras. Preparación de la piedra natural, salpicándola con lechada de cemento y arena por la cara interior. Colocación de las plaquetas. Comprobación del aplomado, nivel y alineación de la hilada de plaquetas. Rejuntado. Limpieza final del paramento.
Criterio de cómputo de proyecto: Superficie medida según documentación gráfica de Proyecto, deduciendo los huecos de superficie mayor de 1 m², añadiendo a cambio la superficie de la parte interior del hueco, correspondiente al desarrollo de jambas y dinteles. No se ha incrementado el metraje por roturas y recortes, ya que en la descomposición se ha considerado un 5% más de piezas.
Criterio de cómputo de obra: Se medirá la superficie realmente ejecutada según especificaciones de Proyecto, deduciendo los huecos de superficie mayor de 1 m², añadiendo a cambio la superficie de la parte interior del hueco, correspondiente al desarrollo de jambas y dinteles.

| Código | Ud | Descripción | Rendimiento | Precio | Importe |
|---|---|---|---|---|---|
| mt19pmn010a | m² | Plaqueta pulida, calibrada y biselada de mármol nacional, Blanco Macael, 30,5x30,5x1 cm. (material) | 1.050 | 1507.07 | 1582.42 |
| mt09mor010c | m³ | Mortero de cemento CEM II/B-P 32,5 N tipo M-5, confeccionado en obra con 250 kg/m³ de cemento y una proporción en volumen 1/6. (material) | 0.025 | 2941.25 | 73.53 |
| mt09mcr220 | kg | Mortero de rejuntado para revestimientos, interiores o exteriores, de piedra natural, pulida o para pulir, compuesto de cemento, agregados a base de polvo de mármol, pigmentos resistentes a los álcalis y aditivos especiales. (material) | 0.150 | 45.92 | 6.89 |
| mo022 | h | Oficial colocador de piedra natural. (mano de obra) | 0.848 | 237.76 | 201.62 |
| mo060 | h | Medio oficial colocador de piedra natural. (mano de obra) | 0.848 | 164.16 | 139.21 |
| % | % | Herramientas | 2 % | 2003.67 | 40.07 |
|  |  | Costes directos |  |  | 2043.74 |
