# Revestimiento de peldaño de mosaico granítico

- Propiedad del archivo: CYPE Ingenieros S.A.
- Formato: FIEBDC-3/2016
- Programa: Generador de precios de la construcción. CYPE Ingenieros, S.A.
- Fecha: 06/11/2024
- Ámbito geográfico: Uruguay
- Divisa: UYU
- Costes indirectos: 3 %
- Gastos generales: 13 %
- Beneficio industrial: 6 %
- IVA: 21 %

## R Revestimientos

### RE Escaleras

#### REC De mosaicos

**REC030** Ud Revestimiento de peldaño de mosaico granítico.
Revestimiento de peldaño recto de escalera de 100 cm de ancho, mediante forrado con peldaño prefabricado de mosaico granítico, en "L", para interiores, uso normal, micrograno (menor o igual a 6 mm), color Marfil, longitud hasta 110 cm, con profundidad de huella de 23-32 cm y altura de contrahuella de 13-20 cm, pulido en fábrica, cara y cantos pulidos, zanquín de mosaico granítico micrograno (menor o igual a 6 mm), color Marfil, de una pieza a montacaballo, recibido todo ello con mortero de cemento 1:6, con arena de miga, sobre un escalonado previo (no incluido en este precio). Incluso rejuntado con la misma tonalidad de las piezas.
Incluye: Replanteo y corte de las piezas. Formación de encajes en esquinas y rincones. Humectación del escalonado. Colocación con mortero de cemento. Tendido de cordeles. Colocación de las piezas. Colocación del zanquín. Relleno de juntas. Limpieza del tramo.
Criterio de cómputo de proyecto: Número de unidades previstas, según documentación gráfica de Proyecto.
Criterio de cómputo de obra: Se medirá el número de unidades realmente ejecutadas según especificaciones de Proyecto.

| Código | Ud | Descripción | Rendimiento | Precio | Importe |
|---|---|---|---|---|---|
| mt09mor010c | m³ | Mortero de cemento CEM II/B-P 32,5 N tipo M-5, confeccionado en obra con 250 kg/m³ de cemento y una proporción en volumen 1/6. (material) | 0.01 | 3470.8 | 34.708 |
| mt18ppt010fa | Ud | Peldaño prefabricado de mosaico granítico, en "L", para interiores, uso normal, micrograno (menor o igual a 6 mm), color Marfil, longitud hasta 110 cm, con profundidad de huella de 23-32 cm y altura de contrahuella de 13-20 cm, pulido en fábrica. (material) | 1 | 1065.85 | 1065.850 |
| mt18zpt010m | m | Zanquín de mosaico granítico micrograno (menor o igual a 6 mm), para interiores, color Marfil, de una pieza a montacaballo, para peldaño en "L". (material) | 0.4 | 603.8 | 241.520 |
| mo023 | h | Oficial colocador de pisos. (mano de obra) | 0.244 | 377.17 | 92.029 |
| mo061 | h | Medio oficial colocador de pisos. (mano de obra) | 0.244 | 261.88 | 63.899 |
| % | % | Herramientas | 2 % | 1498.006 | 29.960 |
|  |  | Costes directos |  |  | 1527.966 |

Residuos:
- colocación: mt09mor010c; factor de residuo 0.0036
- colocación: mt18ppt010fa; factor de residuo 0.0123
- colocación: mt18zpt010m; factor de residuo 0.0123

## Recursos

**mt09mor010c** m³ Mortero de cemento CEM II/B-P 32,5 N tipo M-5
Datos técnicos: Coste energético 3724.000 MJ; Emisión de CO2 323.000 kg; Código LER 17 01 01; Masa del elemento 1900 kg; Volumen 1.266667 m3

**mt18ppt010fa** Ud Peldaño prefabricado de mosaico granítico
Datos técnicos: Coste energético 45.979 MJ; Emisión de CO2 4.261 kg; Código LER 17 01 07; Masa del elemento 26.51 kg; Volumen 0.021208 m3
Residuos:
- embalaje: re170201 Madera. (componente de residuo); rendimiento 0.026 kg; Código LER 17 02 01; Masa del elemento 1 kg; Volumen 0.000909 m3
- embalaje: re170203 Plástico. (componente de residuo); rendimiento 0.014 kg; Código LER 17 02 03; Masa del elemento 1 kg; Volumen 0.001667 m3

**mt18zpt010m** m Zanquín de mosaico granítico micrograno (menor o igual a 6 mm)
Datos técnicos: Coste energético 18.163 MJ; Emisión de CO2 1.131 kg; Código LER 17 01 07; Masa del elemento 6.9 kg; Volumen 0.00552 m3
Residuos:
- embalaje: re170201 Madera; rendimiento 0.04 kg
- embalaje: re170203 Plástico; rendimiento 0.021 kg
