# Tarima de madera para interior

- Propiedad del archivo: CYPE Ingenieros S.A.
- Formato: FIEBDC-3/2016
- Programa: Generador de precios de la construcción. CYPE Ingenieros, S.A.
- Fecha: 06/11/2024
- Ámbito geográfico: Uruguay
- Divisa: UYU
- Costes indirectos: 3 %
- Gastos generales: 13 %
- Beneficio industrial: 6 %
- IVA: 21 %

## R Revestimientos

### RS Pisos

#### RSM De madera

**RSM021** m² Tarima de madera para interior.
Tarima flotante, formada por tablas machihembradas de madera maciza de haya, de 22 mm de espesor, barnizada en fábrica con dos manos de barniz de secado ultravioleta y dos manos de terminación de barniz de poliuretano, a base de isocianato, acabado semimate, colocadas a rompejuntas sobre lámina de espuma de polietileno de alta densidad de 3 mm de espesor y encoladas entre sí con adhesivo. Incluso juntas, molduras cubrejuntas, adhesivo y accesorios de montaje para la tarima.
Incluye: Colocación de la base de polietileno. Colocación y recorte de la primera hilada por una esquina de la habitación. Colocación y recorte de las siguientes hiladas. Unión de las tablas mediante encolado. Limpieza de restos de adhesivo que puedan rebosar por las juntas. Colocación y recorte de la última hilada.
Criterio de cómputo de proyecto: Superficie útil, medida según documentación gráfica de Proyecto. No se ha incrementado el metraje por roturas y recortes, ya que en la descomposición se ha considerado un 5% más de piezas.
Criterio de cómputo de obra: Se medirá la superficie realmente ejecutada según especificaciones de Proyecto.

| Código | Ud | Descripción | Rendimiento | Precio | Importe |
|---|---|---|---|---|---|
| mt16pnc020a | m² | Lámina de espuma de polietileno de alta densidad de 3 mm de espesor; proporcionando una reducción del nivel global de presión de ruido de impactos de 16 dB. (material) | 1.1 | 31.27 | 34.397 |
| mt16aaa030 | m | Cinta autoadhesiva para sellado de juntas. (material) | 0.44 | 17.91 | 7.880 |
| mt18mta020gb | m² | Tarima flotante en tablas de madera maciza de haya, de 22 mm de espesor, barnizada en fábrica con dos manos de barniz de secado ultravioleta y dos manos de terminación de barniz de poliuretano, a base de isocianato, acabado semimate. Incluso molduras cubrejuntas y accesorios de montaje. (material) | 1.02 | 2114 | 2156.280 |
| mt18mva070 | l | Adhesivo, para interiores con presencia de humedad persistente y exteriores a la intemperie. (material) | 0.05 | 126.03 | 6.302 |
| mo025 | h | Oficial colocador de pisos de madera. (mano de obra) | 0.388 | 377.17 | 146.342 |
| mo063 | h | Medio oficial colocador de pisos de madera. (mano de obra) | 0.388 | 261.88 | 101.609 |
| % | % | Herramientas | 2 % | 2452.810 | 49.056 |
|  |  | Costes directos |  |  | 2501.866 |

Residuos:
- colocación: mt16pnc020a; factor de residuo 0.06
- colocación: mt16aaa030 Cinta autoadhesiva para sellado de juntas; factor de residuo 0.07
- colocación: mt18mta020gb; factor de residuo 0.007
- colocación: mt18mva070 Adhesivo, para interiores con presencia de humedad persistente y exteriores a la intemperie; factor de residuo 0.06

## Recursos

**mt16pnc020a** m² Lámina de espuma de polietileno de alta densidad de 3 mm de espesor; proporcionando una reducción del nivel global de
Datos técnicos: Coste energético 10.548 MJ; Emisión de CO2 0.407 kg; Código LER 17 06 04; Masa del elemento 0.06 kg; Volumen 0.0001 m3
Residuos:
- embalaje: re170203 Plástico. (componente de residuo); rendimiento 0.024 kg; Código LER 17 02 03; Masa del elemento 1 kg; Volumen 0.001667 m3

**mt16aaa030** m Cinta autoadhesiva para sellado de juntas
Datos técnicos: Coste energético 0.339 MJ; Emisión de CO2 0.017 kg; Código LER 17 06 04; Masa del elemento 0.0025 kg; Volumen 0.000004 m3
Residuos:
- embalaje: re170203 Plástico; rendimiento 0.001 kg

**mt18mta020gb** m² Tarima flotante en tablas de madera maciza de haya
Datos técnicos: Coste energético 1161.235 MJ; Emisión de CO2 -27.338 kg; Código LER 17 02 01; Masa del elemento 16.2 kg; Volumen 0.014727 m3
Residuos:
- embalaje: re170203 Plástico; rendimiento 0.042 kg

**mt18mva070** l Adhesivo, para interiores con presencia de humedad persistente y exteriores a la intemperie
Datos técnicos: Coste energético 0.413 MJ; Emisión de CO2 0.021 kg; Código LER 17 09 04; Masa del elemento 1.2 kg; Volumen 0.0008 m3
Residuos:
- embalaje: re150104 Envases metálicos. (componente de residuo); rendimiento 0.042 kg; Código LER 15 01 04; Masa del elemento 1 kg; Volumen 0.001667 m3
