# Tarima de madera para exterior

- Propiedad del archivo: CYPE Ingenieros S.A.
- Formato: FIEBDC-3/2016
- Programa: Generador de precios de la construcción. CYPE Ingenieros, S.A.
- Fecha: 06/11/2024
- Ámbito geográfico: Uruguay
- Divisa: UYU
- Costes indirectos: 3 %
- Gastos generales: 13 %
- Beneficio industrial: 6 %
- IVA: 21 %

## R Revestimientos

### RS Pisos

#### RSM De madera

**RSM022** m² Tarima de madera para exterior.
Tarima para exterior, formada por tablas de madera maciza, de pino Suecia, de 21x95x1600/2400 mm, fijadas mediante el sistema de fijación oculta sobre rastreles de madera de pino pinaster (Pinus pinaster), tratada en autoclave, con clase de uso 4 de 50x38 mm, separados 40 cm entre sí y fijados al soporte con pelladas de mortero de cemento. Incluso clips y tornillos de acero inoxidable para sujeción de las tablas a los rastreles y piezas especiales.
Criterio de valoración económica: El precio no incluye la capa de acabado.
Incluye: Replanteo, nivelación y fijación de los rastreles. Colocación de las tablas de la primera hilada, fijadas con un punto de masilla elastomérica de poliuretano. Fijación de una hilada de clips sobre el rastrel. Presentación de las tablas de la segunda hilada. Encaje de los clips entre las tablas. Colocación y fijación de las sucesivas hiladas.
Criterio de cómputo de proyecto: Superficie útil, medida según documentación gráfica de Proyecto. No se ha incrementado el metraje por roturas y recortes, ya que en la descomposición se ha considerado un 5% más de piezas.
Criterio de cómputo de obra: Se medirá la superficie realmente ejecutada según especificaciones de Proyecto.

| Código | Ud | Descripción | Rendimiento | Precio | Importe |
|---|---|---|---|---|---|
| mt18mva015c | m | Rastrel de 50x38 mm de sección, de madera de pino pinaster (Pinus pinaster), tratada en autoclave, con clase de uso 4, acabado cepillado, con humedad inferior al 20%. (material) | 2.6 | 87.76 | 228.176 |
| mt08aaa010a | m³ | Agua. (material) | 0.006 | 46.22 | 0.277 |
| mt01arg005a | t | Arena de cantera, para mortero preparado en obra. (material) | 0.005 | 604.79 | 3.024 |
| mt08cem000g | kg | Cemento gris en sacos. (material) | 0.75 | 8.86 | 6.645 |
| mt18mta030ij | m² | Tablas de madera maciza, de pino Suecia, de 21x95x1600/2400 mm, sin tratar, para cepillado y aplicación de un tratamiento protector y decorativo en obra; con accesorios de montaje. Y (material) | 1.05 | 797.75 | 837.638 |
| mt18mva021 | Ud | Accesorios de montaje para colocación de tarima flotante con clips. (material) | 1 | 75.47 | 75.470 |
| mt18acc020 | Ud | Kit de ensamble para tarima exterior, compuesto por clip de acero inoxidable, en forma de omega, para el ensamblaje de las tablas, y tornillo de acero inoxidable, para fijación del clip al rastrel. (material) | 25 | 11.94 | 298.500 |
| mo025 | h | Oficial colocador de pisos de madera. (mano de obra) | 0.554 | 377.17 | 208.952 |
| mo063 | h | Medio oficial colocador de pisos de madera. (mano de obra) | 0.554 | 261.88 | 145.082 |
| % | % | Herramientas | 2 % | 1803.764 | 36.075 |
|  |  | Costes directos |  |  | 1839.839 |

Residuos:
- colocación: mt18mva015c; factor de residuo 0.0133657
- colocación: mt01arg005a Arena de cantera, para mortero preparado en obra; factor de residuo 0.00501329
- colocación: mt08cem000g Cemento gris en sacos; factor de residuo 0.0063
- colocación: mt18mta030ij; factor de residuo 0.014
- colocación: mt18acc020; factor de residuo 0.00415

## Recursos

**mt18mva015c** m Rastrel de 50x38 mm de sección
Datos técnicos: Coste energético 88.014 MJ; Emisión de CO2 -1.397 kg; Código LER 17 02 01; Masa del elemento 1.05 kg; Volumen 0.000955 m3
Residuos:
- embalaje: re170203 Plástico. (componente de residuo); rendimiento 0.002 kg; Código LER 17 02 03; Masa del elemento 1 kg; Volumen 0.001667 m3

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg

**mt18mta030ij** m² Tablas de madera maciza
Datos técnicos: Coste energético 881.021 MJ; Emisión de CO2 -13.926 kg; Código LER 17 02 01; Masa del elemento 10.5 kg; Volumen 0.009545 m3
Residuos:
- embalaje: re170203 Plástico; rendimiento 0.03 kg

**mt18acc020** Ud Kit de ensamble para tarima exterior
Datos técnicos: Coste energético 0.971 MJ; Emisión de CO2 0.142 kg; Código LER 17 04 05; Masa del elemento 0.02 kg; Volumen 0.00001 m3
Residuos:
- embalaje: re150101 Envases de papel y cartón; rendimiento 0.001 kg
