# Cielorraso continuo de placas de yeso laminado, antirradiaciones. Sistema "PLACO"

- Propiedad del archivo: CYPE Ingenieros S.A.
- Formato: FIEBDC-3/2016
- Programa: Generador de precios de la construcción. CYPE Ingenieros, S.A.
- Fecha: 08/04/2024
- Ámbito geográfico: Uruguay
- Divisa: UYU
- Costes indirectos: 3 %
- Gastos generales: 13 %
- Beneficio industrial: 6 %
- IVA: 21 %

## R Revestimientos

### RT Cielorrasos en interiores

#### RTC Continuos, de placas de yeso laminado

**RTC028** m² Cielorraso continuo de placas de yeso laminado, antirradiaciones. Sistema "PLACO".
Cielorraso continuo suspendido, liso, situado a una altura menor de 4 m, con nivel de calidad del acabado estándar (Q2). Sistema Placo X-Ray Protection "PLACO", constituido por: ESTRUCTURA: estructura metálica de perfiles primarios F530 "PLACO"; PLACAS: dos capas de placas de yeso laminado DFI / - 600 / 1800 / 12,5 / con los bordes longitudinales afinados, X-Ray Protection "PLACO". Incluso fijaciones para el anclaje de los perfiles, tornillería para la fijación de las placas, pasta de secado Promix X-Ray Protection "PLACO", cinta microperforada de papel "PLACO" y accesorios de montaje.
Incluye: Replanteo de los ejes de la estructura metálica. Señalización de los puntos de anclaje a la losa o elemento soporte. Nivelación y suspensión de los perfiles primarios. Corte de las placas. Fijación de las placas. Resolución de encuentros y puntos singulares. Tratamiento de juntas.
Criterio de cómputo de proyecto: Superficie medida entre paramentos, según documentación gráfica de Proyecto, sin descontar huecos para instalaciones.
Criterio de cómputo de obra: Se medirá la superficie realmente ejecutada según especificaciones de Proyecto

| Código | Ud | Descripción | Rendimiento | Precio | Importe |
|---|---|---|---|---|---|
| mt12ple010b | Ud | Varilla roscada galvanizada "PLACO", de 6 mm de diámetro y 1000 mm de longitud. (material) | 1.8 | 32.48 | 58.464 |
| mt12ple020 | Ud | Horquilla de cuelgue F-530 "PLACO". (material) | 1.8 | 10.35 | 18.630 |
| mt12plp010 | m | Perfil de acero galvanizado, F-530 "PLACO", fabricado mediante laminación en frío, de 3000 mm de longitud, 45x16 mm de sección y 0,6 mm de espesor, para la realización de trasdosados autoportantes y techos. (material) | 3 | 61.13 | 183.390 |
| mt12ple030 | Ud | Pieza de empalme F-530 "PLACO". (material) | 0.16 | 10.83 | 1.733 |
| mt12plt030b | Ud | Tornillo autoperforante rosca-chapa, TRPF 13 "PLACO", de 13 mm de longitud. (material) | 1 | 0.56 | 0.560 |
| mt12arp010a | m² | Placa de yeso laminado DFI / - 600 / 1800 / 12,5 / con los bordes longitudinales afinados, X-Ray Protection "PLACO", formada por un alma de yeso de origen natural embutida e íntimamente ligada a dos láminas de cartón fuerte, aditivada para mejorar su capacidad de absorción de radiaciones, su cohesión a temperaturas altas y su absorción acústica. (material) | 2.1 | 1756.56 | 3688.776 |
| mt12arp030a | Ud | Tornillo autorroscante X-Ray Protection 25 "PLACO", con cabeza de trompeta, de 25 mm de longitud. (material) | 3 | 0.72 | 2.160 |
| mt12arp030b | Ud | Tornillo autorroscante X-Ray Protection 35 "PLACO", con cabeza de trompeta, de 35 mm de longitud. (material) | 10 | 0.93 | 9.300 |
| mt12plj010a | m | Cinta microperforada de papel "PLACO", de 50 mm de ancho, para acabado de juntas de placas de yeso laminado. (material) | 1.4 | 1.89 | 2.646 |
| mt12arp020a | kg | Pasta de secado Promix X-Ray Protection "PLACO", para el tratamiento de las juntas de las placas de yeso laminado. (material) | 0.33 | 121.71 | 40.164 |
| mo015 | h | Oficial colocador de cielorraso. (mano de obra) | 0.577 | 373.16 | 215.313 |
| mo082 | h | Medio oficial colocador de cielorraso. (mano de obra) | 0.577 | 252.15 | 145.491 |
| % | % | Herramientas | 2 % | 4366.627 | 87.333 |
|  |  | Costes directos |  |  | 4453.960 |

Residuos:
- colocación: mt12plp010; factor de residuo 0.017013
- colocación: mt12plt030b Tornillo autoperforante rosca-chapa, TRPF 13 "PLACO", de 13 mm de longitud; factor de residuo 0.005
- colocación: mt12arp010a; factor de residuo 0.0045
- colocación: mt12arp030a Tornillo autorroscante X-Ray Protection 25 "PLACO", con cabeza de trompeta, de 25 mm de longitud; factor de residuo 0.00533333
- colocación: mt12arp030b Tornillo autorroscante X-Ray Protection 35 "PLACO", con cabeza de trompeta, de 35 mm de longitud; factor de residuo 0.00526316
- colocación: mt12plj010a Cinta microperforada de papel "PLACO", de 50 mm de ancho, para acabado de juntas de placas de yeso laminado; factor de residuo 0.0440299
- colocación: mt12arp020a Pasta de secado Promix X-Ray Protection "PLACO", para el tratamiento de las juntas de las placas de yeso laminado; factor de residuo 0.0075

## Recursos

**mt12plp010** m Perfil de acero galvanizado
Datos técnicos: Coste energético 61.510 MJ; Emisión de CO2 1.889 kg; Código LER 17 04 05; Masa del elemento 0.46 kg; Volumen 0.000219 m3
Residuos:
- embalaje: re170203 Plástico. (componente de residuo); rendimiento 0.005 kg; Código LER 17 02 03; Masa del elemento 1 kg; Volumen 0.001667 m3

**mt12plt030b** Ud Tornillo autoperforante rosca-chapa, TRPF 13 "PLACO", de 13 mm de longitud
Datos técnicos: Coste energético 0.010 MJ; Emisión de CO2 0.001 kg; Código LER 17 04 05; Masa del elemento 0.001 kg
Residuos:
- embalaje: re150101 Envases de papel y cartón. (componente de residuo); rendimiento 0.001 kg; Código LER 15 01 01; Masa del elemento 1 kg; Volumen 0.001333 m3

**mt12arp010a** m² Placa de yeso laminado DFI / - 600 / 1800 / 12,5 / con los bordes longitudinales afinados
Datos técnicos: Coste energético 205.735 MJ; Emisión de CO2 2.982 kg; Código LER 17 08 02; Masa del elemento 19.4 kg; Volumen 0.0194 m3
Residuos:
- embalaje: re170203 Plástico; rendimiento 0.015 kg

**mt12arp030a** Ud Tornillo autorroscante X-Ray Protection 25 "PLACO", con cabeza de trompeta, de 25 mm de longitud
Datos técnicos: Coste energético 0.015 MJ; Emisión de CO2 0.002 kg; Código LER 17 04 05; Masa del elemento 0.0015 kg
Residuos:
- embalaje: re150101 Envases de papel y cartón; rendimiento 0.001 kg

**mt12arp030b** Ud Tornillo autorroscante X-Ray Protection 35 "PLACO", con cabeza de trompeta, de 35 mm de longitud
Datos técnicos: Coste energético 0.019 MJ; Emisión de CO2 0.002 kg; Código LER 17 04 05; Masa del elemento 0.0019 kg
Residuos:
- embalaje: re150101 Envases de papel y cartón; rendimiento 0.001 kg

**mt12plj010a** m Cinta microperforada de papel "PLACO", de 50 mm de ancho, para acabado de juntas de placas de yeso laminado
Datos técnicos: Coste energético 0.004 MJ; Emisión de CO2 0.006 kg; Código LER 20 01 01; Masa del elemento 0.0067 kg; Volumen 0.000009 m3

**mt12arp020a** kg Pasta de secado Promix X-Ray Protection "PLACO", para el tratamiento de las juntas de las placas de yeso laminado
Datos técnicos: Coste energético 13.573 MJ; Emisión de CO2 0.475 kg; Código LER 17 08 02; Masa del elemento 1 kg; Volumen 0.001 m3
Residuos:
- embalaje: re170203 Plástico; rendimiento 0.028 kg
