# Cielorraso continuo de placas de yeso laminado, de alta resistencia a la humedad. Sistema "PLACO"

- Propiedad del archivo: CYPE Ingenieros S.A.
- Formato: FIEBDC-3/2016
- Programa: Generador de precios de la construcción. CYPE Ingenieros, S.A.
- Fecha: 08/04/2024
- Ámbito geográfico: Uruguay
- Divisa: UYU
- Costes indirectos: 3 %
- Gastos generales: 13 %
- Beneficio industrial: 6 %
- IVA: 21 %

## R Revestimientos

### RT Cielorrasos en interiores

#### RTC Continuos, de placas de yeso laminado

**RTC048** m² Cielorraso continuo de placas de yeso laminado, de alta resistencia a la humedad. Sistema "PLACO".
Cielorraso continuo suspendido, liso, situado a una altura menor de 4 m, con nivel de calidad del acabado estándar (Q2). Sistema Placo Hydro Plus "PLACO", constituido por: ESTRUCTURA: estructura metálica de perfiles primarios F530 "PLACO"; PLACAS: una capa de placas de yeso laminado GM-FH1 / - 1200 / 2000 / 12,5 / con los bordes longitudinales afinados, Glasroc X 13 "PLACO". Incluso fijaciones para el anclaje de los perfiles, tornillería para la fijación de las placas, pasta de secado Promix Hydro "PLACO", cinta microperforada, de fibra de vidrio, "PLACO" y accesorios de montaje.
Incluye: Replanteo de los ejes de la estructura metálica. Señalización de los puntos de anclaje a la losa o elemento soporte. Nivelación y suspensión de los perfiles primarios. Corte de las placas. Fijación de las placas. Resolución de encuentros y puntos singulares. Tratamiento de juntas.
Criterio de cómputo de proyecto: Superficie medida entre paramentos, según documentación gráfica de Proyecto, sin descontar huecos para instalaciones.
Criterio de cómputo de obra: Se medirá la superficie realmente ejecutada según especificaciones de Proyecto

| Código | Ud | Descripción | Rendimiento | Precio | Importe |
|---|---|---|---|---|---|
| mt12ple010b | Ud | Varilla roscada galvanizada "PLACO", de 6 mm de diámetro y 1000 mm de longitud. (material) | 1.8 | 32.48 | 58.464 |
| mt12ple020 | Ud | Horquilla de cuelgue F-530 "PLACO". (material) | 1.8 | 10.35 | 18.630 |
| mt12plp010 | m | Perfil de acero galvanizado, F-530 "PLACO", fabricado mediante laminación en frío, de 3000 mm de longitud, 45x16 mm de sección y 0,6 mm de espesor, para la realización de trasdosados autoportantes y techos. (material) | 3 | 61.13 | 183.390 |
| mt12ple030 | Ud | Pieza de empalme F-530 "PLACO". (material) | 0.16 | 10.83 | 1.733 |
| mt12plt030b | Ud | Tornillo autoperforante rosca-chapa, TRPF 13 "PLACO", de 13 mm de longitud. (material) | 1 | 0.56 | 0.560 |
| mt12plk010femac | m² | Placa de yeso laminado GM-FH1 / - 1200 / 2000 / 12,5 / con los bordes longitudinales afinados, Glasroc X 13 "PLACO", formada por un núcleo de yeso revestido por las dos caras con fibra de vidrio con tratamiento hidrófobo. (material) | 1.05 | 792.88 | 832.524 |
| mt12plt025b | Ud | Tornillo autoperforante THTPF 25 "PLACO", con cabeza de trompeta, de 25 mm de longitud. (material) | 10 | 1.63 | 16.300 |
| mt12plj050 | m | Cinta microperforada, de fibra de vidrio, "PLACO", para acabado de juntas de placas de yeso laminado en sistemas de alta resistencia a la humedad. (material) | 1.4 | 4.05 | 5.670 |
| mt12plm015a | kg | Pasta de secado, Promix Hydro "PLACO", con aditivo hidrófugo; Euroclase B-s1, d0 de reacción al fuego, rango de temperatura de trabajo de 10 a 30°C, para aplicación manual con cinta de juntas; para el tratamiento de las juntas de las placas de yeso laminado. (material) | 0.3 | 198.34 | 59.502 |
| mo015 | h | Oficial colocador de cielorraso. (mano de obra) | 0.52 | 373.16 | 194.043 |
| mo082 | h | Medio oficial colocador de cielorraso. (mano de obra) | 0.52 | 252.15 | 131.118 |
| % | % | Herramientas | 2 % | 1501.934 | 30.039 |
|  |  | Costes directos |  |  | 1531.973 |

Residuos:
- colocación: mt12plp010; factor de residuo 0.017013
- colocación: mt12plt030b Tornillo autoperforante rosca-chapa, TRPF 13 "PLACO", de 13 mm de longitud; factor de residuo 0.005
- colocación: mt12plk010femac; factor de residuo 0.0096107
- colocación: mt12plt025b Tornillo autoperforante THTPF 25 "PLACO", con cabeza de trompeta, de 25 mm de longitud; factor de residuo 0.00533333
- colocación: mt12plm015a; factor de residuo 0.0075

## Recursos

**mt12plp010** m Perfil de acero galvanizado
Datos técnicos: Coste energético 61.510 MJ; Emisión de CO2 1.889 kg; Código LER 17 04 05; Masa del elemento 0.46 kg; Volumen 0.000219 m3
Residuos:
- embalaje: re170203 Plástico. (componente de residuo); rendimiento 0.005 kg; Código LER 17 02 03; Masa del elemento 1 kg; Volumen 0.001667 m3

**mt12plt030b** Ud Tornillo autoperforante rosca-chapa, TRPF 13 "PLACO", de 13 mm de longitud
Datos técnicos: Coste energético 0.010 MJ; Emisión de CO2 0.001 kg; Código LER 17 04 05; Masa del elemento 0.001 kg
Residuos:
- embalaje: re150101 Envases de papel y cartón. (componente de residuo); rendimiento 0.001 kg; Código LER 15 01 01; Masa del elemento 1 kg; Volumen 0.001333 m3

**mt12plk010femac** m² Placa de yeso laminado GM-FH1 / - 1200 / 2000 / 12,5 / con los bordes longitudinales afinados
Datos técnicos: Coste energético 37.350 MJ; Emisión de CO2 1.952 kg; Código LER 17 08 02; Masa del elemento 10 kg; Volumen 0.01 m3
Residuos:
- embalaje: re170203 Plástico; rendimiento 0.011 kg

**mt12plt025b** Ud Tornillo autoperforante THTPF 25 "PLACO", con cabeza de trompeta, de 25 mm de longitud
Datos técnicos: Coste energético 0.015 MJ; Emisión de CO2 0.002 kg; Código LER 17 04 05; Masa del elemento 0.0015 kg
Residuos:
- embalaje: re150101 Envases de papel y cartón; rendimiento 0.001 kg

**mt12plm015a** kg Pasta de secado
Datos técnicos: Coste energético 5.913 MJ; Emisión de CO2 0.285 kg; Código LER 17 08 02; Masa del elemento 1 kg; Volumen 0.001 m3
Residuos:
- embalaje: re170203 Plástico; rendimiento 0.028 kg
