# Cielorraso registrable de rejilla metálica. Sistema Fonotech Fonosteel "BUTECH"

- Propiedad del archivo: CYPE Ingenieros S.A.
- Formato: FIEBDC-3/2016
- Programa: Generador de precios de la construcción. CYPE Ingenieros, S.A.
- Fecha: 15/11/2023
- Ámbito geográfico: Uruguay
- Divisa: UYU
- Costes indirectos: 3 %
- Gastos generales: 13 %
- Beneficio industrial: 6 %
- IVA: 21 %

## R Revestimientos

### RT Cielorrasos en interiores

#### RTL Registrables, metálicos

**RTL040** m² Cielorraso registrable de rejilla metálica. Sistema Fonotech Fonosteel "BUTECH".
Cielorraso registrable suspendido, situado a una altura menor de 4 m. Sistema Fonotech Fonosteel "BUTECH", constituido por: ESTRUCTURA: perfilería vista de acero galvanizado prelacado, color gris acero, con suela de 15 mm de ancho; REJILLA METÁLICA: bandejas autoportantes, de rejilla metálica, con cuadrícula de 50x50 mm, modelo Steel Grid, de acero galvanizado lacado, color a elegir de la carta RAL "BUTECH" "PORCELANOSA GRUPO", de 600x600 mm 0,6 mm de espesor, Euroclase A-s2, d0 de reacción al fuego. Incluso fijaciones para el anclaje de los perfiles y accesorios de montaje.
Incluye: Replanteo de los ejes principales de suspensión. Señalización de los puntos de anclaje a la losa o elemento soporte. Nivelación y fijación de los perfiles perimetrales. Disposición de las rejillas. Resolución de encuentros y puntos singulares. Formación de huecos para recepción de posibles elementos de anclaje y/o instalaciones.
Criterio de cómputo de proyecto: Superficie medida entre paramentos, según documentación gráfica de Proyecto, sin descontar huecos para instalaciones.
Criterio de cómputo de obra: Se medirá la superficie realmente ejecutada según especificaciones de Proyecto, sin descontar huecos para instalaciones.

| Código | Ud | Descripción | Rendimiento | Precio | Importe |
|---|---|---|---|---|---|
| mt12pmb015a | m² | Cielorraso registrable formado por bandejas autoportantes, de rejilla metálica, con cuadrícula de 50x50 mm, modelo Steel Grid, de acero galvanizado lacado, color a elegir de la carta RAL, "BUTECH" "PORCELANOSA GRUPO", de 600x600 mm y 0,6 mm de espesor, y Euroclase A-s2, d0 de reacción al fuego; incluso sistema de perfilería vista de acero galvanizado prelacado, color gris acero, con suela de 15 mm de ancho y varillas de sujeción. (material) | 1.02 | 2933.95 | 2992.629 |
| mo015 | h | Oficial colocador de cielorraso. (mano de obra) | 0.266 | 364.78 | 97.031 |
| mo082 | h | Medio oficial colocador de cielorraso. (mano de obra) | 0.266 | 246.54 | 65.580 |
| % | % | Herramientas | 2 % | 3155.240 | 63.105 |
|  |  | Costes directos |  |  | 3218.345 |

Residuos:
- colocación: mt12pmb015a; factor de residuo 0.024

## Recursos

**mt12pmb015a** m² Cielorraso registrable formado por bandejas autoportantes
Datos técnicos: Coste energético 20.838 MJ; Emisión de CO2 0.589 kg; Código LER 17 06 04; Masa del elemento 1.7 kg; Volumen 0.002833 m3
Residuos:
- embalaje: re170203 Plástico. (componente de residuo); rendimiento 0.034 kg; Código LER 17 02 03; Masa del elemento 1 kg; Volumen 0.001667 m3
