# Chimenea de yeso

- Propiedad del archivo: CYPE Ingenieros S.A.
- Formato: FIEBDC-3/2016
- Programa: Generador de precios de la construcción. CYPE Ingenieros, S.A.
- Fecha: 06/11/2024
- Ámbito geográfico: Uruguay
- Divisa: UYU
- Costes indirectos: 3 %
- Gastos generales: 13 %
- Beneficio industrial: 6 %
- IVA: 21 %

## R Revestimientos

### RT Cielorrasos en interiores

#### RTP Prefabricados de yeso

**RTP330** Ud Chimenea de yeso.
Chimenea de yeso, de 117x156x21,2 cm, formada por marco y repisa en su parte superior, recibida con cola para yeso. Incluso accesorios de fijación.
Incluye: Replanteo de la pieza. Humectación de la base de fijación. Extendido de la cola. Colocación y rejuntado de la pieza.
Criterio de cómputo de proyecto: Número de unidades previstas, según documentación gráfica de Proyecto.
Criterio de cómputo de obra: Se medirá el número de unidades realmente colocadas según especificaciones de Proyecto.

| Código | Ud | Descripción | Rendimiento | Precio | Importe |
|---|---|---|---|---|---|
| mt12rea300a | Ud | Chimenea de yeso, de 117x156x21,2 cm, formada por marco y repisa en su parte superior. (material) | 1.05 | 13534.04 | 14210.742 |
| mt09eyc030 | kg | Cola para yeso. (material) | 0.73 | 10.54 | 7.694 |
| mo035 | h | Oficial colocador de cielorrasos continuos con moldura. (mano de obra) | 0.244 | 377.17 | 92.029 |
| % | % | Herramientas | 2 % | 14310.465 | 286.209 |
|  |  | Costes directos |  |  | 14596.674 |
