# Entrada drenante, de hormigón masivo

- Propiedad del archivo: CYPE INGENIEROS, S.A.
- Formato: FIEBDC-3/2002
- Ámbito geográfico: Uruguay
- Divisa: UYU
- Costes indirectos: 3.00 %
- Gastos generales: 13.00 %
- Beneficio industrial: 6.00 %
- IVA: 21.00 %

## A Preparación del terreno

### AS Red de desagüe cloacal

#### ASD Drenajes

**ASD020** Ud Entrada drenante, de hormigón masivo.
Suministro y montaje de entrada drenante compuesta por elementos prefabricados de hormigón masivo, de 1,00 m de diámetro interior y de 1,5 m de altura útil interior, formada por: solera de 25 cm de espesor de hormigón armado H-35, clase de exposición ambiental A2+Q2, tamaño máximo del agregado 19,0 mm, consistencia muy plástica ligeramente armada con malla electrosoldada R 335 150x250 mm de acero AM 500 N; cono asimétrico prefabricado de hormigón masivo, con unión rígida machihembrada con junta de goma, de 100 a 60 cm de diámetro interior y 60 cm de altura, resistencia a compresión mayor de 250 kg/cm²; anillo prefabricado de hormigón masivo, con unión rígida machihembrada con junta de goma, de 100 cm de diámetro interior y 50 cm de altura, resistencia a compresión mayor de 250 kg/cm²; relleno del trasdós del pozo con hormigón masivo H-15, clase de exposición ambiental A1, tamaño máximo del agregado 19,0 mm, consistencia muy plástica; con cierre de marco y tapa de fundición carga de rotura 400 kN, instalada en calzadas de calles, incluyendo las peatonales, o zonas de estacionamiento para todo tipo de vehículos. Incluso material para conexiones y remates, junta expansiva para sellado de juntas y material elastómero para ajuste entre tapa y marco.
Criterio de valoración económica: El precio no incluye la excavación, las bombas de achique ni el relleno perimetral posterior con material de drenaje.
Incluye: Replanteo. Colocación de la malla electrosoldada. Vertido y compactación del hormigón en formación de solera. Montaje. Formación del canal en el fondo de la entrada. Ejecución de taladros para el conexionado de los colectores al pozo. Conexionado de las colectoras a la entrada. Sellado de juntas. Colocación de los escalones. Vertido y compactación del hormigón en relleno del trasdós de la entrada. Colocación de marco, tapa de registro y accesorios. Comprobación de su correcto funcionamiento.
Criterio de cómputo de proyecto: Número de unidades previstas, según documentación gráfica de Proyecto.
Criterio de cómputo de obra: Se medirá el número de unidades realmente ejecutadas según especificaciones de Proyecto.

| Código | Ud | Descripción | Rendimiento | Precio | Importe |
|---|---|---|---|---|---|
| mt10haf070jqc | m³ | Hormigón H-35, clase de exposición ambiental A2+Q2, tamaño máximo del agregado 19 mm, consistencia muy plástica, premezclado, según CIRSOC 201 2005. (material) | 0.450 | 7678.16 | 3455.17 |
| mt07ame080iwc | m² | Malla electrosoldada R 335 separación 150x250 mm, con alambres longitudinales de 8 mm de diámetro y alambres transversales de 5,0 mm de diámetro, acero AM 500 N, según IRAM-IAS U 500-06. (material) | 1.750 | 296.62 | 519.09 |
| mt46phm010b | Ud | Anillo prefabricado de hormigón masivo, con unión rígida machihembrada con junta de goma, de 100 cm de diámetro interior y 50 cm de altura, resistencia a compresión mayor de 250 kg/cm², para formación de entrada. (material) | 1.000 | 1373.61 | 1373.61 |
| mt46phm020b | Ud | Cono asimétrico prefabricado de hormigón masivo, con unión rígida machihembrada con junta de goma, de 100 a 60 cm de diámetro interior y 60 cm de altura, resistencia a compresión mayor de 250 kg/cm², para formación de entrada. (material) | 1.000 | 1940.20 | 1940.20 |
| mt46tpr010q | Ud | Tapa circular con bloqueo mediante tres pestañas y marco de fundición dúctil de 850 mm de diámetro exterior y 100 mm de altura, paso libre de 600 mm, para entrada, carga de rotura 400 kN. Tapa revestida con pintura bituminosa y marco provisto de junta de insonorización de polietileno y dispositivo antirrobo. (material) | 1.000 | 3990.03 | 3990.03 |
| mt46phm050 | Ud | Escalón de polipropileno conformado en U, para entrada, de 330x160 mm, sección transversal de D=25 mm. (material) | 4.000 | 161.34 | 645.36 |
| mt10hmf080Ee | m³ | Hormigón masivo H-15, clase de exposición ambiental A1, tamaño máximo del agregado 19 mm, consistencia muy plástica, premezclado, según CIRSOC 201 2005. (material) | 1.350 | 6932.95 | 9359.48 |
| mt46phm060 | m | Junta expansiva de estructura maciza. (material) | 1.000 | 111.37 | 111.37 |
| mq04cag010a | h | Camión con grúa de hasta 6 t. (maquinaria) | 0.232 | 1719.57 | 398.94 |
| au00auh040 |  | Vibrador de hormigón, eléctrico. | 1.000 | 0.00 | 0.00 |
| mo020 | h | Oficial mampostero de albañil de construcción. (mano de obra) | 4.891 | 355.00 | 1736.31 |
| mo113 | h | Peón de albañil de construcción. (mano de obra) | 2.542 | 237.30 | 603.22 |
| % | % | Herramientas | 2 % | 24132.78 | 482.66 |
|  |  | Costes directos |  |  | 24615.44 |
