# Lechada de cemento inyectada a presión, en fundación de mampostería en seco, gravas o cascotes, para recalce de fundación

- Propiedad del archivo: CYPE INGENIEROS, S.A.
- Formato: FIEBDC-3/2002
- Ámbito geográfico: Uruguay
- Divisa: UYU
- Costes indirectos: 3.00 %
- Gastos generales: 13.00 %
- Beneficio industrial: 6.00 %
- IVA: 21.00 %

## C Fundaciones

### CZ Recalces

#### CZI Refuerzo del cimiento con inyecciones

**CZI010** m³ Lechada de cemento inyectada a presión, en fundación de mampostería en seco, gravas o cascotes, para recalce de fundación.
Lechada de cemento a base de agua y mortero seco de retracción compensada, inyectada a presión a través de los huecos existentes en fundación de mampostería en seco, gravas o cascotes, incrementando su capacidad portante, en recalce de fundación.
Incluye: Preparación de la lechada. Inyección a presión de la lechada de cemento. Recogida de sobrantes y carga manual a contenedor.
Criterio de cómputo de proyecto: Volumen medido sobre las secciones teóricas de la excavación, según documentación gráfica de Proyecto.
Criterio de cómputo de obra: Se medirá el volumen teórico ejecutado según especificaciones de Proyecto, sin incluir los incrementos por excesos de excavación no autorizados.

| Código | Ud | Descripción | Rendimiento | Precio | Importe |
|---|---|---|---|---|---|
| mt08aaa010a | m³ | Agua. (material) | 0.500 | 46.22 | 23.11 |
| mt09reh360h | kg | Mortero seco de retracción compensada, compuesto de cemento y aditivos especiales, exento de cloruros, para uso general, para inyecciones de consolidación, en muros de mampostería. (material) | 1428.600 | 28.62 | 40886.53 |
| mq03mpi040 | h | Equipo para inyecciones de lechada de cemento, con bomba de presión y carro de perforación para taladros. (maquinaria) | 0.580 | 14317.05 | 8303.89 |
| mo042 | h | Oficial en hormigón. (mano de obra) | 1.318 | 392.50 | 517.32 |
| mo089 | h | Medio oficial en hormigón. (mano de obra) | 1.318 | 272.35 | 358.96 |
| % | % | Herramientas | 2 % | 50089.81 | 1001.80 |
|  |  | Costes directos |  |  | 51091.61 |
