# Remate de muro

- Propiedad del archivo: CYPE INGENIEROS, S.A.
- Formato: FIEBDC-3/2002
- Ámbito geográfico: Uruguay
- Divisa: UYU
- Costes indirectos: 3.00 %
- Gastos generales: 13.00 %
- Beneficio industrial: 6.00 %
- IVA: 21.00 %

## E Estructuras

### EC Piedra labrada

#### ECS Elementos arquitectónicos

**ECS010** m Remate de muro.
Remate de muro de granito Gris Mondariz de 20 cm de ancho, con un espesor de 8 cm, acabado aserrado en las caras vistas, con los cantos matados, recibida con mortero de cemento confeccionado en obra, con 250 kg/m³ de cemento, color gris, dosificación 1:6, suministrado en sacos, para remate de muro de mampostería, y rejuntado entre piezas y de las uniones con los muros con mortero de juntas cementoso mejorado, tipo CG2 W A, con absorción de agua reducida y resistencia elevada a la abrasión, color Blanco.
Incluye: Replanteo del nivel de apoyo. Preparación del mortero. Extendido de la capa de mortero en la zona de apoyo. Colocación. Nivelación. Rejuntado y limpieza.
Criterio de cómputo de proyecto: Longitud medida a ejes, según documentación gráfica de Proyecto.
Criterio de cómputo de obra: Se medirá, a ejes, la longitud realmente ejecutada según especificaciones de Proyecto.

| Código | Ud | Descripción | Rendimiento | Precio | Importe |
|---|---|---|---|---|---|
| mt06abl010sa | m | Remate de muro de granito Gris Mondariz de 20 cm de ancho y 8 cm de espesor, acabado aserrado con los cantos matados. (material) | 1.000 | 473.74 | 473.74 |
| mt08aaa010a | m³ | Agua. (material) | 0.004 | 46.22 | 0.18 |
| mt01arg005a | t | Arena de cantera, para mortero preparado en obra. (material) | 0.014 | 604.79 | 8.47 |
| mt08cem000g | kg | Cemento gris en sacos. (material) | 2.142 | 8.86 | 18.98 |
| mt09mcw050ba | kg | Mortero de juntas cementoso mejorado, tipo CG2 W A, con absorción de agua reducida y resistencia elevada a la abrasión, color Blanco, compuesto de cemento blanco, cemento gris, agregados calcáreos, resinas sintéticas, aditivos orgánicos e inorgánicos específicos y pigmentos minerales, con muy bajo contenido de sustancias orgánicas volátiles (VOC), extrafino e impermeable al agua, para rejuntado de todo tipo de piezas cerámicas y piedras naturales, para juntas de hasta 3 mm. (material) | 0.085 | 37.16 | 3.16 |
| mq06hor010 | h | Hormigonera eléctrica con una capacidad de amasado de 160 l. (maquinaria) | 0.007 | 108.89 | 0.76 |
| mo022 | h | Oficial colocador de piedra natural. (mano de obra) | 0.433 | 377.17 | 163.31 |
| mo060 | h | Medio oficial colocador de piedra natural. (mano de obra) | 0.549 | 261.88 | 143.77 |
| % | % | Herramientas | 2 % | 812.37 | 16.25 |
|  |  | Costes directos |  |  | 828.62 |
