# Fachada pesada de paneles prefabricados de hormigón armado

- Propiedad del archivo: CYPE INGENIEROS, S.A.
- Formato: FIEBDC-3/2002
- Ámbito geográfico: Uruguay
- Divisa: UYU
- Costes indirectos: 3.00 %
- Gastos generales: 13.00 %
- Beneficio industrial: 6.00 %
- IVA: 21.00 %

## F Fachadas y tabiques

### FP Fachadas pesadas

#### FPP Paneles prefabricados de hormigón

**FPP020** m² Fachada pesada de paneles prefabricados de hormigón armado.
Cerramiento de fachada formado por paneles prefabricados, lisos, de hormigón armado de 12 cm de espesor, 3 m de ancho y 14 m de longitud máxima, con los bordes machihembrados, acabado liso de color blanco a una cara, dispuestos en posición horizontal, con inclusión o delimitación de huecos. Incluso colocación en obra de los paneles con ayuda de grúa autopropulsada, apuntalamientos, piezas especiales, elementos metálicos para conexión entre paneles y entre paneles y elementos estructurales, sellado de juntas con silicona neutra sobre cordón de caucho adhesivo y retacado con mortero sin retracción en las juntas horizontales. Totalmente montado.
Incluye: Replanteo de los paneles. Colocación del cordón de caucho adhesivo. Posicionado de los paneles en su lugar de colocación. Aplomo y apuntalamiento de los paneles. Soldadura de los elementos metálicos de conexión. Sellado de juntas y retacado final con mortero de retracción controlada.
Criterio de cómputo de proyecto: Superficie medida según documentación gráfica de Proyecto, sin duplicar esquinas ni encuentros, deduciendo los huecos de superficie mayor de 3 m².
Criterio de cómputo de obra: Se medirá la superficie realmente ejecutada según especificaciones de Proyecto, sin duplicar esquinas ni encuentros, deduciendo los huecos de superficie mayor de 3 m².

| Código | Ud | Descripción | Rendimiento | Precio | Importe |
|---|---|---|---|---|---|
| mt12pph010aa | m² | Panel prefabricado, liso, de hormigón armado de 12 cm de espesor, 3 m de ancho y 14 m de longitud máxima, con los bordes machihembrados, acabado liso de color blanco a una cara, para formación de cerramiento. (material) | 1.000 | 1634.47 | 1634.47 |
| mt12pph011 | kg | Masilla caucho-asfáltica para sellado en frío de juntas de paneles prefabricados de hormigón. (material) | 1.000 | 68.81 | 68.81 |
| mt50spa052b | m | Tablón de madera de pino, de 20x7,2 cm. (material) | 0.020 | 194.77 | 3.90 |
| mt50spa081a | Ud | Puntal metálico telescópico, de hasta 3 m de altura. (material) | 0.013 | 593.19 | 7.71 |
| mq07gte010c | h | Grúa autopropulsada de brazo telescópico con una capacidad de elevación de 30 t y 27 m de altura máxima de trabajo. (maquinaria) | 0.167 | 2368.50 | 395.54 |
| mo050 | h | Oficial montador de paneles prefabricados de hormigón. (mano de obra) | 0.266 | 404.60 | 107.62 |
| mo097 | h | Medio oficial montador de paneles prefabricados de hormigón. (mano de obra) | 0.266 | 273.34 | 72.71 |
| % | % | Herramientas | 2 % | 2290.76 | 45.82 |
|  |  | Costes directos |  |  | 2336.58 |
