# Recibido de bañera

- Propiedad del archivo: CYPE INGENIEROS, S.A.
- Formato: FIEBDC-3/2002
- Ámbito geográfico: Uruguay
- Divisa: UYU
- Costes indirectos: 3.00 %
- Gastos generales: 13.00 %
- Beneficio industrial: 6.00 %
- IVA: 21.00 %

## H Remates y ayudas

### HE Recibidos

#### HEA Artefactos sanitarios

**HEA020** Ud Recibido de bañera.
Recibido de bañera de longitud superior a 1 m y formación de faldón con ladrillo cerámico hueco sencillo, asentado con mortero de cemento, confeccionado en obra, dosificación 1:6.
Incluye: Replanteo. Apertura de rozas. Retacado con arena. Colocación y nivelación de la bañera. Ejecución del faldón. Protección con tablero aglomerado de madera. Limpieza y eliminación del material sobrante.
Criterio de cómputo de proyecto: Número de unidades previstas, según documentación gráfica de Proyecto.
Criterio de cómputo de obra: Se medirá el número de unidades realmente ejecutadas según especificaciones de Proyecto.

| Código | Ud | Descripción | Rendimiento | Precio | Importe |
|---|---|---|---|---|---|
| mt04lvc010a | Ud | Ladrillo cerámico hueco sencillo, para revestir, 24x11,5x4 cm, densidad 780 kg/m³. (material) | 30.000 | 6.82 | 204.60 |
| mt08aaa010a | m³ | Agua. (material) | 0.008 | 43.10 | 0.34 |
| mt01arg005a | t | Arena de cantera, para mortero preparado en obra. (material) | 0.026 | 563.95 | 14.66 |
| mt08cem000g | kg | Cemento gris en sacos. (material) | 3.975 | 8.26 | 32.83 |
| mt01ara010 | m³ | Arena de 0 a 5 mm de diámetro, limpia. (material) | 0.200 | 448.03 | 89.61 |
| mq06hor010 | h | Hormigonera eléctrica con una capacidad de amasado de 160 l. (maquinaria) | 0.013 | 102.01 | 1.33 |
| mo020 | h | Oficial mampostero de albañil de construcción. (mano de obra) | 2.610 | 333.41 | 870.20 |
| mo113 | h | Peón de albañil de construcción. (mano de obra) | 2.671 | 222.86 | 595.26 |
| % | % | Herramientas | 2 % | 1808.83 | 36.18 |
|  |  | Costes directos |  |  | 1845.01 |
