# Cornisa de fachada, de poliestireno expandido

- Propiedad del archivo: CYPE INGENIEROS, S.A.
- Formato: FIEBDC-3/2002
- Ámbito geográfico: Uruguay
- Divisa: UYU
- Costes indirectos: 3.00 %
- Gastos generales: 13.00 %
- Beneficio industrial: 6.00 %
- IVA: 21.00 %

## H Remates y ayudas

### HR Remates de fachada

#### HRE De poliestireno expandido

**HRE090** m Cornisa de fachada, de poliestireno expandido.
Cornisa de fachada, de poliestireno expandido, con recubrimiento de mortero acrílico, de 117x130 mm; recibida con mortero adhesivo; y sellado de las juntas entre piezas y de las uniones con los muros con adhesivo a base de poliuretano. Incluso puntas metálicas para la fijación provisional de las piezas a la superficie soporte.
Criterio de valoración económica: El precio no incluye el revestimiento.
Incluye: Preparación de la superficie de apoyo. Replanteo de las piezas. Corte de las piezas. Aplicación del mortero. Colocación, aplomado, nivelación y alineación de las piezas. Sellado de juntas. Reparación de los posibles desperfectos causados durante su instalación. Colocación de las puntas metálicas. Lijado de las juntas. Retirada de las puntas metálicas. Limpieza.
Criterio de cómputo de proyecto: Longitud medida a ejes, según documentación gráfica de Proyecto.
Criterio de cómputo de obra: Se medirá, a ejes, la longitud realmente ejecutada según especificaciones de Proyecto.

| Código | Ud | Descripción | Rendimiento | Precio | Importe |
|---|---|---|---|---|---|
| mt28bau010a | kg | Mortero adhesivo, compuesto por cemento, ligantes orgánicos, agregado de 0,6 mm de tamaño máximo y aditivos, para adherir y reforzar los paneles aislantes, y como capa base, previo amasado con agua. (material) | 1.100 | 42.49 | 46.74 |
| mt20mhe010a | m | Cornisa de fachada, de poliestireno expandido, con recubrimiento de mortero acrílico, de 117x130 mm, suministrada en piezas de hasta 1,22 m de longitud. (material) | 1.050 | 907.13 | 952.49 |
| mt20wwa031 | Ud | Cartucho de 310 cm³ de adhesivo a base de poliuretano, impermeable. (material) | 0.250 | 616.67 | 154.17 |
| mt08var070 | kg | Puntas metálicas de cabeza ancha. (material) | 0.200 | 243.40 | 48.68 |
| mt28mop310ma | kg | Mortero acrílico, color blanco, compuesto por resinas acrílicas, pigmentos minerales y aditivos orgánicos e inorgánicos, antimoho y antiverdín, permeable al vapor de agua y con resistencia al envejecimiento, a la contaminación urbana y a los rayos UV, para revestimiento de paramentos exteriores. (material) | 0.100 | 129.76 | 12.98 |
| op00amo010 |  | Amoladora o radial. | 1.000 | 0.00 | 0.00 |
| mo020 | h | Oficial mampostero de albañil de construcción. (mano de obra) | 0.258 | 377.17 | 97.31 |
| mo113 | h | Peón de albañil de construcción. (mano de obra) | 0.516 | 252.16 | 130.11 |
| % | % | Herramientas | 2 % | 1442.48 | 28.85 |
|  |  | Costes directos |  |  | 1471.33 |
