# Captador geotérmico horizontal

- Propiedad del archivo: CYPE INGENIEROS, S.A.
- Formato: FIEBDC-3/2002
- Ámbito geográfico: Uruguay
- Divisa: UYU
- Costes indirectos: 3.00 %
- Gastos generales: 13.00 %
- Beneficio industrial: 6.00 %
- IVA: 21.00 %

## I Instalaciones

### IC Calefacción, refrigeración, climatización y agua caliente sanitaria

#### ICU Geotermia

**ICU015** m² Captador geotérmico horizontal.
Captador geotérmico horizontal, formado por tubo de polietileno PE 100, de 20 mm de diámetro exterior y 2 mm de espesor, SDR11, PN=16 atm, colocados con una separación de 50 cm entre ellos, sobre cama de arena de 0 a 5 mm de diámetro y posterior relleno con el mismo material, espesor total de la capa 20 cm, sin incluir la excavación ni el posterior relleno principal de la excavación. Incluso accesorios y piezas especiales. Totalmente montado, conexionado y probado.
Incluye: Eliminación de las tierras sueltas del fondo de la excavación. Replanteo del recorrido de las tuberías, accesorios y piezas especiales. Extendido de la cama de arena. Colocación de tuberías, accesorios y piezas especiales. Ejecución del relleno con arena.
Criterio de cómputo de proyecto: Superficie medida según documentación gráfica de Proyecto.
Criterio de cómputo de obra: Se medirá la superficie realmente ejecutada según especificaciones de Proyecto.

| Código | Ud | Descripción | Rendimiento | Precio | Importe |
|---|---|---|---|---|---|
| mt01ara010a | m³ | Arena con granulometría de 0 a 5 mm de diámetro, limpia. (material) | 0.200 | 480.47 | 96.09 |
| mt37tpa100ac | m | Tubo de polietileno PE 100, de 20 mm de diámetro exterior y 2 mm de espesor, SDR11, PN=16 atm, con el precio incrementado el 10% en concepto de accesorios y piezas especiales. (material) | 2.000 | 27.10 | 54.20 |
| mo004 | h | Oficial calefaccionista. (mano de obra) | 0.111 | 404.60 | 44.91 |
| mo103 | h | Medio oficial calefaccionista. (mano de obra) | 0.111 | 272.84 | 30.29 |
| % | % | Herramientas | 2 % | 225.49 | 4.51 |
|  |  | Costes directos |  |  | 230.00 |
