# Caja para mecanismo, empotrada en entramados autoportantes de placas o cielorrasos de placas

- Propiedad del archivo: CYPE INGENIEROS, S.A.
- Formato: FIEBDC-3/2002
- Ámbito geográfico: Uruguay
- Divisa: UYU
- Costes indirectos: 3.00 %
- Gastos generales: 13.00 %
- Beneficio industrial: 6.00 %
- IVA: 21.00 %

## I Instalaciones

### IE Eléctricas

#### IEM Mecanismos

**IEM011** Ud Caja para mecanismo, empotrada en entramados autoportantes de placas o cielorrasos de placas.
Caja universal de 1 elemento, con pestañas de sujeción, de plástico ABS autoextinguible, libre de halógenos, enlazable, de 65 mm de diámetro y 40 mm de ancho, con grados de protección IP30 e IK07, según IEC 60439. Instalación empotrada en entramados autoportantes de placas o cielorrasos de placas.
Incluye: Replanteo. Montaje. Colocación.
Criterio de cómputo de proyecto: Número de unidades previstas, según documentación gráfica de Proyecto.
Criterio de cómputo de obra: Se medirá el número de unidades realmente ejecutadas según especificaciones de Proyecto.

| Código | Ud | Descripción | Rendimiento | Precio | Importe |
|---|---|---|---|---|---|
| mt33cmg020a | Ud | Caja universal de 1 elemento, con pestañas de sujeción, de plástico ABS autoextinguible, libre de halógenos, enlazable, de 65 mm de diámetro y 40 mm de ancho, con grados de protección IP30 e IK07, según IEC 60439, para empotrar en tabiques con placas y cielorrasos de placas, incluso tornillos de fijación del mecanismo. (material) | 1.000 | 47.16 | 47.16 |
| mo003 | h | Oficial electricista. (mano de obra) | 0.095 | 404.60 | 38.44 |
| % | % | Herramientas | 2 % | 85.60 | 1.71 |
|  |  | Costes directos |  |  | 87.31 |
