# Tallo normalizado para acometida de gas

- Propiedad del archivo: CYPE INGENIEROS, S.A.
- Formato: FIEBDC-3/2002
- Ámbito geográfico: Uruguay
- Divisa: UYU
- Costes indirectos: 3.00 %
- Gastos generales: 13.00 %
- Beneficio industrial: 6.00 %
- IVA: 21.00 %

## I Instalaciones

### IG Gases combustibles

#### IGW Elementos

**IGW001** Ud Tallo normalizado para acometida de gas.
Tallo normalizado para acometida de gas, con transición de tubo de polietileno de 32 mm a tubo de acero de 1", con enlace monobloc y vaina metálica de protección del enlace rellena de resina de poliuretano como protección antihumedad.
Incluye: Montaje, conexionado y comprobación de su correcto funcionamiento.
Criterio de cómputo de proyecto: Número de unidades previstas, según documentación gráfica de Proyecto.
Criterio de cómputo de obra: Se medirá el número de unidades realmente ejecutadas según especificaciones de Proyecto.

| Código | Ud | Descripción | Rendimiento | Precio | Importe |
|---|---|---|---|---|---|
| mt43tal010g | Ud | Tallo normalizado para acometida de gas, con transición de tubo de polietileno de 32 mm a tubo de acero de 1", con enlace monobloc y vaina metálica de protección del enlace rellena de resina de poliuretano como protección antihumedad. (material) | 1.000 | 1269.77 | 1269.77 |
| mo010 | h | Oficial instalador gasista. (mano de obra) | 0.119 | 387.56 | 46.12 |
| mo109 | h | Medio oficial instalador gasista. (mano de obra) | 0.119 | 261.38 | 31.10 |
| % | % | Herramientas | 2 % | 1346.99 | 26.94 |
|  |  | Costes directos |  |  | 1373.93 |
