# Caja de distribución para ventilación

- Propiedad del archivo: CYPE INGENIEROS, S.A.
- Formato: FIEBDC-3/2002
- Ámbito geográfico: Uruguay
- Divisa: UYU
- Costes indirectos: 3.00 %
- Gastos generales: 13.00 %
- Beneficio industrial: 6.00 %
- IVA: 21.00 %

## I Instalaciones

### IV Ventilación

#### IVM Ventilación mecánica

**IVM018** Ud Caja de distribución para ventilación.
Caja de distribución universal, de 722x563x210 mm, con una embocadura para conducto de 125-150-160-180 mm de diámetro interior y 8 embocaduras para conducto de 75 mm de diámetro exterior. Incluso elementos para suspensión del techo.
Incluye: Replanteo. Colocación y fijación de la caja de distribución. Conexionado de los conductos.
Criterio de cómputo de proyecto: Número de unidades previstas, según documentación gráfica de Proyecto.
Criterio de cómputo de obra: Se medirá el número de unidades realmente ejecutadas según especificaciones de Proyecto.

| Código | Ud | Descripción | Rendimiento | Precio | Importe |
|---|---|---|---|---|---|
| mt42svi800a | Ud | Caja de distribución universal, de 722x563x210 mm, con una embocadura para conducto de 125-150-160-180 mm de diámetro interior y 8 embocaduras para conducto de 75 mm de diámetro exterior, para sistemas de ventilación mecánica. (material) | 1.000 | 23358.21 | 23358.21 |
| mt42www090 | Ud | Kit de soportes para suspensión del techo, formado por cuatro varillas roscadas de acero galvanizado, con sus tarugos, tuercas y arandelas correspondientes. (material) | 1.000 | 1313.34 | 1313.34 |
| mo005 | h | Oficial instalador de climatización. (mano de obra) | 0.180 | 387.56 | 69.76 |
| mo104 | h | Medio oficial instalador de climatización. (mano de obra) | 0.180 | 261.38 | 47.05 |
| % | % | Herramientas | 2 % | 24788.36 | 495.77 |
|  |  | Costes directos |  |  | 25284.13 |
