# Celosía de lamas de madera

- Propiedad del archivo: CYPE INGENIEROS, S.A.
- Formato: FIEBDC-3/2002
- Ámbito geográfico: Uruguay
- Divisa: UYU
- Costes indirectos: 3.00 %
- Gastos generales: 13.00 %
- Beneficio industrial: 6.00 %
- IVA: 21.00 %

## L Carpintería, placares, herrería, vidrios y protecciones solares

### LS Protecciones solares

#### LSZ Celosías

**LSZ020** m² Celosía de lamas de madera.
Celosía fija de lamas horizontales fijas de madera de pino de Flandes, de 60 mm de ancho y 20 mm de espesor, con tratamiento fungicida y acabado lasurado para exterior, enrasadas con el marco de aluminio extruido de aleación 6063 con tratamiento térmico T5, de 45x45 mm de sección, lacado en color a elegir y elementos para fijación de las lamas de acero inoxidable. Incluso elementos de fijación para montaje anclaje mecánico con tarugos de nylon y tornillos de acero sobre superficie soporte de mampostería.
Incluye: Replanteo. Presentación y nivelación. Resolución de las uniones del marco a los paramentos. Montaje de elementos complementarios.
Criterio de cómputo de proyecto: Superficie medida según documentación gráfica de Proyecto, deduciendo los huecos de superficie mayor de 3 m².
Criterio de cómputo de obra: Se medirá la superficie realmente ejecutada según especificaciones de Proyecto, deduciendo los huecos de superficie mayor de 3 m².

| Código | Ud | Descripción | Rendimiento | Precio | Importe |
|---|---|---|---|---|---|
| mt26aaa033a | Ud | Anclaje mecánico con tarugo de nylon y tornillo de acero galvanizado, de cabeza avellanada. (material) | 4.000 | 9.64 | 38.56 |
| mt22pce010a | m² | Celosía fija de lamas horizontales fijas de madera de pino de Flandes, de 60 mm de ancho y 20 mm de espesor, con tratamiento fungicida y acabado lasurado para exterior, enrasadas con el marco de aluminio extruido de aleación 6063 con tratamiento térmico T5, de 45x45 mm de sección, lacado en color a elegir y elementos para fijación de las lamas de acero inoxidable. (material) | 1.000 | 7071.61 | 7071.61 |
| op00ato010 |  | Atornillador. | 1.000 | 0.00 | 0.00 |
| mo018 | h | Oficial cerrajero. (mano de obra) | 0.435 | 382.11 | 166.22 |
| mo059 | h | Medio oficial cerrajero. (mano de obra) | 0.435 | 262.38 | 114.14 |
| % | % | Herramientas | 2 % | 7390.53 | 147.81 |
|  |  | Costes directos |  |  | 7538.34 |
