# Encuentro de techo plano transitable, no ventilado con sumidero. Impermeabilización con membranas de poliolefinas

- Propiedad del archivo: CYPE INGENIEROS, S.A.
- Formato: FIEBDC-3/2002
- Ámbito geográfico: Uruguay
- Divisa: UYU
- Costes indirectos: 3.00 %
- Gastos generales: 13.00 %
- Beneficio industrial: 6.00 %
- IVA: 21.00 %

## Q Techos

### QA Planos transitables, no ventilados

#### QAF Puntos singulares

**QAF031** Ud Encuentro de techo plano transitable, no ventilado con sumidero. Impermeabilización con membranas de poliolefinas.
Encuentro de techo plano transitable, no ventilado, con piso fijo, tipo convencional con sumidero de salida vertical, realizando un rebaje en el soporte alrededor del sumidero, en el que se recibirá la impermeabilización formada por: pieza de refuerzo de 0,5x0,5 m de superficie con membrana impermeabilizante flexible tipo EVAC, compuesta de una doble hoja de poliolefina termoplástica con acetato de vinil etileno, con ambas caras revestidas de fibras de poliéster no tejidas, de 0,52 mm de espesor y 335 g/m², fijada al soporte en toda su superficie con adhesivo cementoso mejorado, deformable y tixotrópico, C2 TE S1, y colocación de sumidero de PVC, de salida vertical, de 80 mm de diámetro, íntegramente adherido a la pieza de refuerzo anterior con adhesivo cementoso.
Incluye: Ejecución de rebaje del soporte alrededor del sumidero. Limpieza y preparación de la superficie. Colocación de la pieza de refuerzo con adhesivo cementoso. Colocación del sumidero.
Criterio de cómputo de proyecto: Número de unidades previstas, según documentación gráfica de Proyecto.
Criterio de cómputo de obra: Se medirá el número de unidades realmente ejecutadas según especificaciones de Proyecto.

| Código | Ud | Descripción | Rendimiento | Precio | Importe |
|---|---|---|---|---|---|
| mt09mcm060a | kg | Adhesivo cementoso mejorado, C2 TE S1, deformable, con deslizamiento reducido y tiempo abierto ampliado, color gris, a base de cemento, agregados de granulometría fina, resinas sintéticas y aditivos especiales, con propiedades tixotrópicas y de endurecimiento sin retracción. (material) | 1.000 | 24.97 | 24.97 |
| mt15rev011a | m² | Membrana impermeabilizante flexible tipo EVAC, compuesta de una doble hoja de poliolefina termoplástica con acetato de vinil etileno, con ambas caras revestidas de fibras de poliéster no tejidas, de 0,52 mm de espesor y 335 g/m². (material) | 0.250 | 720.97 | 180.24 |
| mt15dan100ya | Ud | Sumidero de PVC, de salida vertical, de 80 mm de diámetro. (material) | 1.000 | 523.09 | 523.09 |
| mo029 | h | Oficial aplicador de membranas impermeabilizantes preelaboradas. (mano de obra) | 0.340 | 377.17 | 128.24 |
| mo067 | h | Medio oficial aplicador de membranas impermeabilizantes preelaboradas. (mano de obra) | 0.340 | 261.88 | 89.04 |
| mo008 | h | Oficial plomero. (mano de obra) | 0.364 | 387.56 | 141.07 |
| % | % | Herramientas | 2 % | 1086.65 | 21.73 |
|  |  | Costes directos |  |  | 1108.38 |
