# Forrado de conductos de instalaciones en techo plano, mediante mampostería de ladrillo cerámico hueco para revestir, de 0,25 m² de sección y 1 m de altura

- Propiedad del archivo: CYPE INGENIEROS, S.A.
- Formato: FIEBDC-3/2002
- Ámbito geográfico: Uruguay
- Divisa: UYU
- Costes indirectos: 3.00 %
- Gastos generales: 13.00 %
- Beneficio industrial: 6.00 %
- IVA: 21.00 %

## Q Techos

### QR Remates

#### QRF Forrados

**QRF010** Ud Forrado de conductos de instalaciones en techo plano, mediante mampostería de ladrillo cerámico hueco para revestir, de 0,25 m² de sección y 1 m de altura.
Formación de mampostería de ladrillo cerámico hueco para revestir, de 0,25 m² de sección y 1 m de altura, recibida y enfoscada exteriormente con mortero de cemento, confeccionado en obra, dosificación 1:6, para forrado de conductos de instalaciones situados en techo plano. Incluso parte proporcional de mermas y roturas, bordes endentados y ejecución de encuentros y puntos singulares.
Incluye: Replanteo y trazado en la losa de los tabiques a realizar. Colocación y aplomado de miras de referencia. Colocación de los ladrillos, previamente humedecidos, por hiladas enteras. Repaso de juntas y limpieza. Revoque de la superficie.
Criterio de cómputo de proyecto: Número de unidades previstas, según documentación gráfica de Proyecto.
Criterio de cómputo de obra: Se medirá el número de unidades realmente ejecutadas según especificaciones de Proyecto.

| Código | Ud | Descripción | Rendimiento | Precio | Importe |
|---|---|---|---|---|---|
| mt04lvc010d | Ud | Ladrillo cerámico hueco triple, para revestir, 24x11,5x11,5 cm, densidad 780 kg/m³. (material) | 70.000 | 4.59 | 321.30 |
| mt08aaa010a | m³ | Agua. (material) | 0.020 | 39.32 | 0.79 |
| mt01arg005a | t | Arena de cantera, para mortero preparado en obra. (material) | 0.112 | 522.48 | 58.52 |
| mt08cem000g | kg | Cemento gris en sacos. (material) | 17.200 | 7.54 | 129.69 |
| mq06hor010 | h | Hormigonera. (maquinaria) | 0.056 | 43.04 | 2.41 |
| op00amo010 |  | Amoladora o radial. | 1.000 | 0.00 | 0.00 |
| mo020 | h | Oficial mampostero de albañil de construcción. (mano de obra) | 0.790 | 237.76 | 187.83 |
| mo077 | h | Medio oficial mampostero de albañil de construcción. (mano de obra) | 1.074 | 164.16 | 176.31 |
| % | % | Herramientas | 2 % | 876.85 | 17.54 |
|  |  | Costes directos |  |  | 894.39 |
