# Reparación de cumbrera en techo inclinado de tejas

- Propiedad del archivo: CYPE INGENIEROS, S.A.
- Formato: FIEBDC-3/2002
- Ámbito geográfico: Uruguay
- Divisa: UYU
- Costes indirectos: 3.00 %
- Gastos generales: 13.00 %
- Beneficio industrial: 6.00 %
- IVA: 21.00 %

## Q Techos

### QT Inclinados

#### QTY Reparaciones y refuerzos

**QTY023** m Reparación de cumbrera en techo inclinado de tejas.
Reparación de cumbrera a una altura de hasta 20 m en techo inclinado de tejas, eliminando las partes deterioradas y reconstruyéndola con 3 ud/m de teja cerámica curva, acabado con engobe color rojo, 40,8x15x11,6 cm y las restantes tejas recuperadas del alero, en buen estado de conservación, fijadas con espuma de poliuretano; y carga de escombros sobre camión o contenedor.
Incluye: Desmontaje de la cumbrera deteriorada. Recuperación de las tejas en buen estado de conservación. Limpieza y preparación de la superficie. Fijación de las tejas con espuma. Carga de escombros sobre camión o contenedor.
Criterio de cómputo de proyecto: Longitud medida según documentación gráfica de Proyecto.
Criterio de cómputo de obra: Se medirá la longitud realmente ejecutada según especificaciones de Proyecto.

| Código | Ud | Descripción | Rendimiento | Precio | Importe |
|---|---|---|---|---|---|
| mt13tac050a | Ud | Teja cerámica curva, acabado con engobe color rojo, 40,8x15x11,6 cm. (material) | 3.000 | 30.99 | 92.97 |
| mt13blw110a | Ud | Aerosol de 750 cm³ de espuma de poliuretano, de 22,5 kg/m³ de densidad, 140% de expansión, 18 N/cm² de resistencia a tracción y 20 N/cm² de resistencia a flexión, conductividad térmica 0,04 W/(mK), estable de -40°C a 100°C; para aplicar con pistola. (material) | 0.063 | 252.66 | 15.92 |
| mt13blw104 | Ud | Gancho para sujeción de tejas a rastrel. (material) | 2.500 | 1.76 | 4.40 |
| mo020 | h | Oficial mampostero de albañil de construcción. (mano de obra) | 0.558 | 377.17 | 210.46 |
| mo113 | h | Peón de albañil de construcción. (mano de obra) | 0.558 | 252.16 | 140.71 |
| % | % | Herramientas | 2 % | 464.46 | 9.29 |
|  |  | Costes directos |  |  | 473.75 |
