# Punto singular para techo inclinado de placas asfálticas

- Propiedad del archivo: CYPE INGENIEROS, S.A.
- Formato: FIEBDC-3/2002
- Ámbito geográfico: Uruguay
- Divisa: UYU
- Costes indirectos: 3.00 %
- Gastos generales: 13.00 %
- Beneficio industrial: 6.00 %
- IVA: 21.00 %

## Q Techos

### QU Componentes de techos inclinados y curvas

#### QUA De placas asfálticas

**QUA011** m Punto singular para techo inclinado de placas asfálticas.
Borde lateral para techo inclinado con una pendiente mayor del 10%, con remates laterales, de chapa de acero, de 10 cm de altura, 7 cm de ancho y 2 m de longitud. Incluso accesorios de fijación de las piezas a las placas.
Incluye: Replanteo y colocación de las piezas de remate sobre las placas de techo. Fijación de las piezas a las placas.
Criterio de cómputo de proyecto: Longitud medida según documentación gráfica de Proyecto, incrementada en 5 cm a cada lado.
Criterio de cómputo de obra: Se medirá la longitud realmente ejecutada según especificaciones de Proyecto, incluyendo las entregas en los apoyos.

| Código | Ud | Descripción | Rendimiento | Precio | Importe |
|---|---|---|---|---|---|
| mt13lpo020a | m | Remate lateral, de chapa de acero, de 10 cm de altura, 7 cm de ancho y 2 m de longitud, para techo de placas asfálticas. (material) | 1.000 | 235.30 | 235.30 |
| mt13lpo052c | Ud | Tornillo autorroscante, para la fijación sobre soporte metálico. (material) | 4.000 | 3.59 | 14.36 |
| mo051 | h | Oficial montador de cerramientos industriales. (mano de obra) | 0.267 | 387.56 | 103.48 |
| mo098 | h | Medio oficial montador de cerramientos industriales. (mano de obra) | 0.091 | 261.88 | 23.83 |
| % | % | Herramientas | 2 % | 376.97 | 7.54 |
|  |  | Costes directos |  |  | 384.51 |
