# Piezas especiales para techo inclinado de placas asfálticas

- Propiedad del archivo: CYPE INGENIEROS, S.A.
- Formato: FIEBDC-3/2002
- Ámbito geográfico: Uruguay
- Divisa: UYU
- Costes indirectos: 3.00 %
- Gastos generales: 13.00 %
- Beneficio industrial: 6.00 %
- IVA: 21.00 %

## Q Techos

### QU Componentes de techos inclinados y curvas

#### QUA De placas asfálticas

**QUA012** Ud Piezas especiales para techo inclinado de placas asfálticas.
Aireador, de 86x47 cm, para techo inclinado, con una pendiente mayor del 10%. Incluso accesorios de fijación de las piezas a las placas.
Incluye: Replanteo y colocación de las piezas especiales sobre las placas de techo. Fijación de las piezas a las placas.
Criterio de cómputo de proyecto: Número de unidades previstas, según documentación gráfica de Proyecto.
Criterio de cómputo de obra: Se medirá el número de unidades realmente ejecutadas según especificaciones de Proyecto.

| Código | Ud | Descripción | Rendimiento | Precio | Importe |
|---|---|---|---|---|---|
| mt13lpo070a | Ud | Aireador, de 86x47 cm, para techo de placas asfálticas. (material) | 1.000 | 2845.00 | 2845.00 |
| mt13lpo052c | Ud | Tornillo autorroscante, para la fijación sobre soporte metálico. (material) | 12.000 | 3.59 | 43.08 |
| mo051 | h | Oficial montador de cerramientos industriales. (mano de obra) | 0.425 | 387.56 | 164.71 |
| mo098 | h | Medio oficial montador de cerramientos industriales. (mano de obra) | 0.212 | 261.88 | 55.52 |
| % | % | Herramientas | 2 % | 3108.31 | 62.17 |
|  |  | Costes directos |  |  | 3170.48 |
