# Punto singular para techo inclinado de policarbonato celular

- Propiedad del archivo: CYPE INGENIEROS, S.A.
- Formato: FIEBDC-3/2002
- Ámbito geográfico: Uruguay
- Divisa: UYU
- Costes indirectos: 3.00 %
- Gastos generales: 13.00 %
- Beneficio industrial: 6.00 %
- IVA: 21.00 %

## Q Techos

### QU Componentes de techos inclinados y curvas

#### QUP De placas de policarbonato

**QUP021** m Punto singular para techo inclinado de policarbonato celular.
Encuentro frontal de faldón con paramento vertical para techo inclinado con una pendiente mayor del 10%, con perfil de apoyo de aluminio, de 1,8 mm de espesor, 65 mm de ancho, 120 mm de altura y 4000 mm de longitud, con junta de neopreno y perfil de cierre superior de aluminio, de 1,8 mm de espesor, 60 mm de ancho, 40 mm de altura y 4000 mm de longitud, con junta de neopreno. Incluso accesorios de fijación de los perfiles al paramento vertical y silicona neutra oxímica, para sellado de juntas.
Incluye: Replanteo. Fijación del perfil de apoyo al paramento vertical. Colocación de las placas. Fijación del perfil de cierre superior al paramento vertical. Sellado de juntas.
Criterio de cómputo de proyecto: Longitud medida según documentación gráfica de Proyecto, incrementada en 5 cm a cada lado.
Criterio de cómputo de obra: Se medirá la longitud realmente ejecutada según especificaciones de Proyecto, incluyendo las entregas en los apoyos.

| Código | Ud | Descripción | Rendimiento | Precio | Importe |
|---|---|---|---|---|---|
| mt13lpo170a | m | Perfil de apoyo de aluminio, de 1,8 mm de espesor, 65 mm de ancho, 120 mm de altura y 4000 mm de longitud, con junta de neopreno, para placas planas de policarbonato celular; con accesorios de fijación. (material) | 1.000 | 593.62 | 593.62 |
| mt13lpo175a | m | Perfil de cierre superior de aluminio, de 1,8 mm de espesor, 60 mm de ancho, 40 mm de altura y 4000 mm de longitud, con junta de neopreno, para placas planas de policarbonato celular; con accesorios de fijación. (material) | 1.000 | 393.52 | 393.52 |
| mt22www050a | Ud | Cartucho de 300 ml de silicona neutra oxímica, de elasticidad permanente y curado rápido, color blanco, rango de temperatura de trabajo de -60 a 150°C, con resistencia a los rayos UV, dureza Shore A aproximada de 22, según ISO 868 y elongación a rotura >= 800%, según ISO 8339. (material) | 0.025 | 155.58 | 3.89 |
| mo051 | h | Oficial montador de cerramientos industriales. (mano de obra) | 0.364 | 387.56 | 141.07 |
| mo098 | h | Medio oficial montador de cerramientos industriales. (mano de obra) | 0.182 | 261.88 | 47.66 |
| % | % | Herramientas | 2 % | 1179.76 | 23.60 |
|  |  | Costes directos |  |  | 1203.36 |
