# Zócalo de acero inoxidable

- Propiedad del archivo: CYPE INGENIEROS, S.A.
- Formato: FIEBDC-3/2002
- Ámbito geográfico: Uruguay
- Divisa: UYU
- Costes indirectos: 3.00 %
- Gastos generales: 13.00 %
- Beneficio industrial: 6.00 %
- IVA: 21.00 %

## R Revestimientos

### RS Pisos

#### RSD Complementos para pisos

**RSD010** m Zócalo de acero inoxidable.
Zócalo de acero inoxidable AISI 304, acabado cepillado, de 60 mm de altura. COLOCACIÓN: con adhesivo.
Incluye: Limpieza y preparación de la superficie soporte. Replanteo. Corte del zócalo. Colocación y fijación del zócalo. Resolución de esquinas y encuentros. Limpieza final.
Criterio de cómputo de proyecto: Longitud medida según documentación gráfica de Proyecto, sin incluir huecos de puertas. No se ha incrementado el metraje por roturas y recortes, ya que en la descomposición se ha considerado un 5% más de piezas.
Criterio de cómputo de obra: Se medirá la longitud realmente ejecutada según especificaciones de Proyecto.

| Código | Ud | Descripción | Rendimiento | Precio | Importe |
|---|---|---|---|---|---|
| mt47adc110a | kg | Adhesivo especial de poliuretano bicomponente. (material) | 0.060 | 162.14 | 9.73 |
| mt18rpp020a | m | Zócalo de acero inoxidable AISI 304, acabado cepillado, de 60 mm de altura, incluso piezas para uniones, resolución de ángulos y terminaciones. (material) | 1.050 | 1009.43 | 1059.90 |
| mo023 | h | Oficial colocador de pisos. (mano de obra) | 0.158 | 377.17 | 59.59 |
| % | % | Herramientas | 2 % | 1129.22 | 22.58 |
|  |  | Costes directos |  |  | 1151.80 |
