# Perfil para remate lateral de tarima de composite (WPC) para exterior

- Propiedad del archivo: CYPE INGENIEROS, S.A.
- Formato: FIEBDC-3/2002
- Ámbito geográfico: Uruguay
- Divisa: UYU
- Costes indirectos: 3.00 %
- Gastos generales: 13.00 %
- Beneficio industrial: 6.00 %
- IVA: 21.00 %

## R Revestimientos

### RS Pisos

#### RSJ De composite

**RSJ020** m Perfil para remate lateral de tarima de composite (WPC) para exterior.
Perfil macizo de composite (WPC) con fibras de madera y polietileno, de 24x136x2440 mm, una cara vista con textura de madera, con los bordes rectos, fijado a los rastreles con tornillos autoperforantes, de acero al carbono, de 5 mm de diámetro y 63 mm de longitud, con tratamiento anticorrosión, en tarima de composite (WPC) para exterior.
Incluye: Replanteo, marcado y corte de la parte sobrante del perfil de remate lateral. Fijación del perfil de remate lateral a los rastreles.
Criterio de cómputo de proyecto: Longitud medida según documentación gráfica de Proyecto. No se ha incrementado el metraje por roturas y recortes, ya que en la descomposición se ha considerado un 5% más de piezas.
Criterio de cómputo de obra: Se medirá la longitud realmente ejecutada según especificaciones de Proyecto.

| Código | Ud | Descripción | Rendimiento | Precio | Importe |
|---|---|---|---|---|---|
| mt18fmp020a | m | Perfil macizo de composite (WPC) con fibras de madera y polietileno, de 24x136x2440 mm, una cara vista con textura de madera, con los bordes rectos, para remate lateral de tarima de composite (WPC); Euroclase Bfl, s1 de reacción al fuego (material) | 1.050 | 344.53 | 361.76 |
| mt18acc080a | Ud | Tornillo autoperforante, de acero al carbono, de 5 mm de diámetro y 63 mm de longitud, con tratamiento anticorrosión. (material) | 7.000 | 4.03 | 28.21 |
| mo017 | h | Oficial carpintero. (mano de obra) | 0.132 | 382.62 | 50.51 |
| mo058 | h | Medio oficial carpintero. (mano de obra) | 0.132 | 263.50 | 34.78 |
| % | % | Herramientas | 2 % | 475.26 | 9.51 |
|  |  | Costes directos |  |  | 484.77 |
