# Junta de retracción en piso continuo de hormigón, mediante corte con disco de diamante

- Propiedad del archivo: CYPE INGENIEROS, S.A.
- Formato: FIEBDC-3/2002
- Ámbito geográfico: Uruguay
- Divisa: UYU
- Costes indirectos: 3.00 %
- Gastos generales: 13.00 %
- Beneficio industrial: 6.00 %
- IVA: 21.00 %

## R Revestimientos

### RS Pisos

#### RSN Juntas en pisos continuos de hormigón

**RSN100** m Junta de retracción en piso continuo de hormigón, mediante corte con disco de diamante.
Junta de retracción en piso continuo de hormigón, de 5 a 10 mm de ancho y 20 mm de profundidad, mediante corte con disco de diamante.
Incluye: Replanteo de la junta. Corte del hormigón. Limpieza final de la junta.
Criterio de cómputo de proyecto: Longitud medida según documentación gráfica de Proyecto.
Criterio de cómputo de obra: Se medirá la longitud realmente ejecutada según especificaciones de Proyecto.

| Código | Ud | Descripción | Rendimiento | Precio | Importe |
|---|---|---|---|---|---|
| mq06cor020 | h | Equipo para corte de juntas en soleras de hormigón. (maquinaria) | 0.174 | 335.83 | 58.43 |
| mo112 | h | Peón especializado de albañil de construcción. (mano de obra) | 0.198 | 256.29 | 50.75 |
| % | % | Herramientas | 2 % | 109.18 | 2.18 |
|  |  | Costes directos |  |  | 111.36 |
