# Zócalo de PVC con fibra dura, de 100 mm de altura, fijado con adhesivo

- Propiedad del archivo: CYPE INGENIEROS, S.A.
- Formato: FIEBDC-3/2002
- Ámbito geográfico: Uruguay
- Divisa: UYU
- Costes indirectos: 3.00 %
- Gastos generales: 13.00 %
- Beneficio industrial: 6.00 %
- IVA: 21.00 %

## R Revestimientos

### RS Pisos

#### RST Textiles (moquettes)

**RST100** m Zócalo de PVC con fibra dura, de 100 mm de altura, fijado con adhesivo.
Zócalo de PVC con fibra dura, de 100 mm de altura, color. Incluso parte proporcional de limpieza y preparación de la superficie soporte, replanteo y fijación del zócalo con adhesivo.
Incluye: Limpieza y preparación de la superficie soporte. Replanteo. Corte, colocación y fijación del zócalo.
Criterio de cómputo de proyecto: Longitud medida según documentación gráfica de Proyecto, sin incluir huecos de puertas. No se ha incrementado el metraje por roturas y recortes, ya que en la descomposición se ha considerado un 5% más de piezas.
Criterio de cómputo de obra: Se medirá la longitud realmente ejecutada según especificaciones de Proyecto.

| Código | Ud | Descripción | Rendimiento | Precio | Importe |
|---|---|---|---|---|---|
| mt18dww010 | kg | Adhesivo de contacto a base de resina acrílica en dispersión acuosa, para piso de goma, caucho, linóleo, PVC, moquette y textil. (material) | 0.050 | 141.29 | 7.06 |
| mt18rpv050c | m | Zócalo de PVC con fibra dura, de 100 mm de altura, color, suministrado en tramos de 5,15 m de longitud. (material) | 1.050 | 122.33 | 128.45 |
| mo027 | h | Oficial colocador de moquettes y revestimientos textiles. (mano de obra) | 0.067 | 237.76 | 15.93 |
| % | % | Herramientas | 2 % | 151.44 | 3.03 |
|  |  | Costes directos |  |  | 154.47 |
