# Estucado de mortero a base de cal grasa, de color blanco, acabado marmóreo, sobre soporte de mortero de cal completamente curado y de absorción homogénea (no incluido en este precio)

- Propiedad del archivo: CYPE INGENIEROS, S.A.
- Formato: FIEBDC-3/2002
- Ámbito geográfico: Uruguay
- Divisa: UYU
- Costes indirectos: 3.00 %
- Gastos generales: 13.00 %
- Beneficio industrial: 6.00 %
- IVA: 21.00 %

## R Revestimientos

### RU Morteros industriales para restauración

#### RUC Morteros de cal

**RUC030** m² Estucado de mortero a base de cal grasa, de color blanco, acabado marmóreo, sobre soporte de mortero de cal completamente curado y de absorción homogénea (no incluido en este precio).
Formación de estucado mural, mediante la aplicación con llana de acero inoxidable de mortero a base de cal grasa, de color blanco, acabado marmóreo, sobre soporte de mortero de cal completamente curado y de absorción homogénea (no incluido en este precio). Incluso saturación del soporte con agua a baja presión y eliminación del agua sobrante con aire comprimido, formación de juntas, rincones, fajas fajas maestras, aristas, mochetas, jambas y dinteles y remates en los encuentros con paramentos, revestimientos u otros elementos recibidos en su superficie.
Incluye: Saturación del soporte con agua. Eliminación del agua sobrante. Preparación y aplicación del mortero. Acabado superficial.
Criterio de cómputo de proyecto: Superficie medida según documentación gráfica de Proyecto, sin deducir huecos menores de 4 m² y deduciendo, en los huecos de superficie mayor de 4 m², el exceso sobre 4 m².
Criterio de cómputo de obra: Se medirá la superficie realmente ejecutada según especificaciones de Proyecto, deduciendo, en los huecos de superficie mayor de 4 m², el exceso sobre 4 m².

| Código | Ud | Descripción | Rendimiento | Precio | Importe |
|---|---|---|---|---|---|
| mt28mrr060a | kg | Mortero a base de cal grasa, de color blanco, compuesto por cal grasa completamente extinta y reposada, tierras colorantes, carbonato cálcico micronizado, polvo de mármol y aditivos especiales, permeable al vapor de agua, antimoho y antiverdín, con resistencia a los rayos UV y a los álcalis, para aplicar sobre soportes exteriores, para estucados de acabado fino. (material) | 1.000 | 273.25 | 273.25 |
| op00tal020 |  | Taladro con batidora. | 1.000 | 0.00 | 0.00 |
| mo039 | h | Oficial revocador. (mano de obra) | 0.397 | 237.76 | 94.39 |
| mo079 | h | Medio oficial revocador. (mano de obra) | 0.199 | 164.16 | 32.67 |
| % | % | Herramientas | 2 % | 400.31 | 8.01 |
|  |  | Costes directos |  |  | 408.32 |
