# Lechada de cemento inyectada a presión, en fundación de mampostería en seco, gravas o cascotes, para recalce de fundación

- Propiedad del archivo: CYPE Ingenieros S.A.
- Formato: FIEBDC-3/2016
- Programa: Generador de precios de la construcción. CYPE Ingenieros, S.A.
- Fecha: 07/11/2024
- Ámbito geográfico: Uruguay
- Divisa: UYU
- Costes indirectos: 3 %
- Gastos generales: 13 %
- Beneficio industrial: 6 %
- IVA: 21 %

## C Fundaciones

### CZ Recalces

#### CZI Refuerzo del cimiento con inyecciones

**CZI010** m³ Lechada de cemento inyectada a presión, en fundación de mampostería en seco, gravas o cascotes, para recalce de fundación.
Lechada de cemento a base de agua y mortero seco de retracción compensada, inyectada a presión a través de los huecos existentes en fundación de mampostería en seco, gravas o cascotes, incrementando su capacidad portante, en recalce de fundación.
Incluye: Preparación de la lechada. Inyección a presión de la lechada de cemento. Recogida de sobrantes y carga manual a contenedor.
Criterio de cómputo de proyecto: Volumen medido sobre las secciones teóricas de la excavación, según documentación gráfica de Proyecto.
Criterio de cómputo de obra: Se medirá el volumen teórico ejecutado según especificaciones de Proyecto, sin incluir los incrementos por excesos de excavación no autorizados.

| Código | Ud | Descripción | Rendimiento | Precio | Importe |
|---|---|---|---|---|---|
| mt08aaa010a | m³ | Agua. (material) | 0.5 | 46.22 | 23.110 |
| mt09reh360h | kg | Mortero seco de retracción compensada, compuesto de cemento y aditivos especiales, exento de cloruros, para uso general, para inyecciones de consolidación, en muros de mampostería. (material) | 1428.6 | 28.62 | 40886.532 |
| mq03mpi040 | h | Equipo para inyecciones de lechada de cemento, con bomba de presión y carro de perforación para taladros. (maquinaria) | 0.58 | 14317.05 | 8303.889 |
| mo042 | h | Oficial en hormigón. (mano de obra) | 1.318 | 392.5 | 517.315 |
| mo089 | h | Medio oficial en hormigón. (mano de obra) | 1.318 | 272.35 | 358.957 |
| % | % | Herramientas | 2 % | 50089.803 | 1001.796 |
|  |  | Costes directos |  |  | 51091.599 |

Residuos:
- colocación: mt09reh360h; factor de residuo 0.0063

## Recursos

**mt08aaa010a** m³ Agua
Datos técnicos: Coste energético 60.000 MJ; Emisión de CO2 30.000 kg

**mt09reh360h** kg Mortero seco de retracción compensada
Datos técnicos: Coste energético 7.204 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
