# Cajeado lateral horizontal, para conexión entre cimientos, en recalce de fundación

- Propiedad del archivo: CYPE Ingenieros S.A.
- Formato: FIEBDC-3/2016
- Programa: Generador de precios de la construcción. CYPE Ingenieros, S.A.
- Fecha: 07/11/2024
- Ámbito geográfico: Uruguay
- Divisa: UYU
- Costes indirectos: 3 %
- Gastos generales: 13 %
- Beneficio industrial: 6 %
- IVA: 21 %

## C Fundaciones

### CZ Recalces

#### CZO Conexión entre cimientos

**CZO020** m Cajeado lateral horizontal, para conexión entre cimientos, en recalce de fundación.
Cajeado lateral horizontal en fundación existente de hormigón, de 10x10 cm de sección, con martillo neumático, para conexión lateral entre la fundación existente y la nueva fundación de hormigón, en recalce de fundación.
Criterio de valoración económica: El precio no incluye la nueva fundación.
Incluye: Ejecución de entrante en fundación existente. Retirada y acopio de escombros. Carga manual de escombros sobre camión o contenedor.
Criterio de cómputo de proyecto: Longitud medida según documentación gráfica de Proyecto.
Criterio de cómputo de obra: Se medirá la longitud realmente ejecutada según especificaciones de Proyecto.

| Código | Ud | Descripción | Rendimiento | Precio | Importe |
|---|---|---|---|---|---|
| mq05mai030 | h | Martillo neumático. (maquinaria) | 0.627 | 144.23 | 90.432 |
| mq05pdm010a | h | Compresor portátil eléctrico 2 m³/min de caudal. (maquinaria) | 0.313 | 134.69 | 42.158 |
| mo089 | h | Medio oficial en hormigón. (mano de obra) | 1.448 | 272.35 | 394.363 |
| % | % | Herramientas | 2 % | 526.953 | 10.539 |
|  |  | Costes directos |  |  | 537.492 |

Residuos:
- demolición: ruo170101 Hormigón (hormigones, morteros y prefabricados). (componente de residuo); rendimiento 23 kg; Código LER 17 01 01; Masa del elemento 1 kg; Volumen 0.000667 m3
- demolición: ruo170405 Hierro y acero. (componente de residuo); rendimiento 0.85 kg; Código LER 17 04 05; Masa del elemento 1 kg; Volumen 0.000476 m3
