# Transporte, puesta en obra y retirada de equipo completo para inyección de resinas

- Propiedad del archivo: CYPE Ingenieros S.A.
- Formato: FIEBDC-3/2016
- Programa: Generador de precios de la construcción. CYPE Ingenieros, S.A.
- Fecha: 07/11/2024
- Ámbito geográfico: Uruguay
- Divisa: UYU
- Costes indirectos: 3 %
- Gastos generales: 13 %
- Beneficio industrial: 6 %
- IVA: 21 %

## E Estructuras

### EH Hormigón armado

#### EHY Reparaciones

**EHY060** Ud Transporte, puesta en obra y retirada de equipo completo para inyección de resinas.
Transporte, puesta en obra y retirada de equipo completo para inyección de resinas en reparación estructural de elemento de hormigón.
Criterio de valoración económica: El precio incluye el desplazamiento a la obra del personal especializado.
Incluye: Transporte a la obra. Montaje del equipo. Desmontaje del equipo. Retirada del equipo.
Criterio de cómputo de proyecto: Número de unidades previstas, según documentación gráfica de Proyecto.
Criterio de cómputo de obra: Se medirá el número de unidades realmente ejecutadas según especificaciones de Proyecto.

| Código | Ud | Descripción | Rendimiento | Precio | Importe |
|---|---|---|---|---|---|
| mq06eim030 | Ud | Transporte, puesta en obra y retirada de equipo completo para realización de inyecciones de morteros fluidos y resinas. (maquinaria) | 1 | 21210.44 | 21210.440 |
| % | % | Herramientas | 2 % | 21210.440 | 424.209 |
|  |  | Costes directos |  |  | 21634.649 |
