# Cubrepilar de hormigón polímero de superficie pulida

- Propiedad del archivo: CYPE INGENIEROS, S.A.
- Formato: FIEBDC-3/2002
- Ámbito geográfico: Uruguay
- Divisa: UYU
- Costes indirectos: 3.00 %
- Gastos generales: 13.00 %
- Beneficio industrial: 6.00 %
- IVA: 21.00 %

**HRP010** Ud Cubrepilar de hormigón polímero de superficie pulida, de color blanco, de 300x300 mm, con anclaje metálico de acero inoxidable y grava adherida a la superficie en su cara inferior; colocación con adhesivo cementoso flexible y de gran adherencia, C2 S2 sobre una capa de regularización de mortero de cemento, confeccionado en obra, con aditivo hidrófugo, dosificación 1:3, sobre el que se introducen los anclajes metálicos.
Cubrepilar de hormigón polímero de superficie pulida, de color blanco, de 300x300 mm, con anclaje metálico de acero inoxidable y grava adherida a la superficie en su cara inferior; colocación con adhesivo cementoso flexible y de gran adherencia, C2 S2 sobre una capa de regularización de mortero de cemento, confeccionado en obra, con aditivo hidrófugo, dosificación 1:3, sobre el que se introducen los anclajes metálicos.
Incluye: Replanteo de la pieza. Preparación de la superficie soporte. Colocación, aplomado, nivelación y alineación de la pieza. Limpieza.
Criterio de cómputo de proyecto: Número de unidades previstas, según documentación gráfica de Proyecto.
Criterio de cómputo de obra: Se medirá el número de unidades realmente ejecutadas según especificaciones de Proyecto.

| Código | Ud | Descripción | Rendimiento | Precio | Importe |
|---|---|---|---|---|---|
| mt08aaa010a | m³ | Agua. (material) | 0.006 | 39.32 | 0.24 |
| mt01arg005a | t | Arena de cantera, para mortero preparado en obra. (material) | 0.007 | 522.48 | 3.66 |
| mt08cem000g | kg | Cemento gris en sacos. (material) | 2.250 | 7.54 | 16.97 |
| mt08adt010 | kg | Aditivo hidrófugo para impermeabilización de morteros u hormigones. (material) | 0.045 | 31.46 | 1.42 |
| mt20wwa040 | kg | Adhesivo cementoso flexible y de gran adherencia, C2 S2. (material) | 0.960 | 15.29 | 14.68 |
| mt20aho030e | Ud | Cubrepilar de hormigón polímero de superficie pulida, de color blanco, de 300x300 mm, con anclaje metálico de acero inoxidable y grava adherida a la superficie en su cara inferior. (material) | 1.000 | 900.52 | 900.52 |
| mq06hor010 | h | Hormigonera. (maquinaria) | 0.006 | 43.04 | 0.26 |
| mo020 | h | Oficial mampostero de albañil de construcción. (mano de obra) | 0.328 | 237.76 | 77.99 |
| mo113 | h | Peón de albañil de construcción. (mano de obra) | 0.380 | 157.61 | 59.89 |
| % | % | Herramientas | 2 % | 1075.63 | 21.51 |
|  |  | Costes directos |  |  | 1097.14 |
