# Sistema de protección pasiva contra incendios de viga de acero HEA 100

- Propiedad del archivo: CYPE INGENIEROS, S.A.
- Formato: FIEBDC-3/2002
- Ámbito geográfico: Uruguay
- Divisa: UYU
- Costes indirectos: 3.00 %
- Gastos generales: 13.00 %
- Beneficio industrial: 6.00 %
- IVA: 21.00 %

**IOJ020** m Sistema de protección pasiva contra incendios de viga de acero HEA 100, protegida en 3 caras y con una resistencia al fuego de 30 minutos, mediante recubrimiento con placas de yeso laminado incombustibles, fijadas con clips y perfiles metálicos. Incluso fijaciones, tornillería y pasta y cinta para el tratamiento de juntas.
Sistema de protección pasiva contra incendios de viga de acero HEA 100, protegida en 3 caras y con una resistencia al fuego de 30 minutos, mediante recubrimiento con placas de yeso laminado incombustibles, fijadas con clips y perfiles metálicos. Incluso fijaciones, tornillería y pasta y cinta para el tratamiento de juntas.
Incluye: Replanteo. Colocación de los perfiles angulares mediante fijaciones. Instalación de clips. Colocación a presión de las fajas fajas fajas fajas fajas fajas fajas maestras contra los clips. Atornillado de las placas a los perfiles angulares y a las fajas fajas fajas fajas fajas fajas fajas maestras. Tratamiento de juntas. Plastecido superficial.
Criterio de cómputo de proyecto: Longitud medida según documentación gráfica de Proyecto.
Criterio de cómputo de obra: Se medirá la longitud realmente ejecutada según especificaciones de Proyecto.

| Código | Ud | Descripción | Rendimiento | Precio | Importe |
|---|---|---|---|---|---|
| mt12psg200e | m | Perfil angular 30x30x0,7 mm, de acero galvanizado. (material) | 2.000 | 24.32 | 48.64 |
| mt12psg082 | Ud | Fijación para hormigón. (material) | 3.200 | 6.42 | 20.54 |
| mt12psg050c | m | Faja faja maestra 60/27 de chapa de acero galvanizado, de ancho 60 mm. (material) | 2.000 | 43.90 | 87.80 |
| mt12pmk011a | Ud | Clip de protección de 72x48x41 mm. (material) | 3.200 | 39.92 | 127.74 |
| mt12psg010l | m² | Placa de yeso laminado reforzada con tejido de fibra GM-F / 1200 / longitud / 15 / con los bordes longitudinales afinados, revestido en cara y dorso por tejido de fibra de vidrio no combustible. (material) | 0.475 | 622.36 | 295.62 |
| mt12psg010o | m² | Placa de yeso laminado reforzada con tejido de fibra GM-F / 1200 / longitud / 25 / con los bordes longitudinales afinados, revestido en cara y dorso por tejido de fibra de vidrio no combustible. (material) | 0.292 | 884.89 | 258.39 |
| mt12psg081b | Ud | Tornillo autoperforante 3,5x25 mm. (material) | 30.000 | 0.27 | 8.10 |
| mt12psg030a | kg | Pasta para juntas. (material) | 2.550 | 38.53 | 98.25 |
| mt12psg040 | m | Cinta de juntas. (material) | 2.000 | 1.04 | 2.08 |
| mo053 | h | Oficial colocador de mamparas y sistemas de placas. (mano de obra) | 0.180 | 244.81 | 44.07 |
| mo100 | h | Medio oficial colocador de mamparas y sistemas de placas. (mano de obra) | 0.180 | 164.16 | 29.55 |
| % | % | Herramientas | 2 % | 1020.78 | 20.42 |
|  |  | Costes directos |  |  | 1041.20 |
