# Carpintería exterior de acero

- Propiedad del archivo: CYPE Ingenieros S.A.
- Formato: FIEBDC-3/2016
- Programa: Generador de precios de la construcción. CYPE Ingenieros, S.A.
- Fecha: 09/04/2024
- Ámbito geográfico: Uruguay
- Divisa: UYU
- Costes indirectos: 3 %
- Gastos generales: 13 %
- Beneficio industrial: 6 %
- IVA: 21 %

## L Carpintería, placares, herrería, vidrios y protecciones solares

### LC Carpintería

#### LCA De acero

**LCA035** Ud Carpintería exterior de acero.
Carpintería de acero S235JR, en ventana practicable de dos hojas de 120x120 cm, compuesta por marco, hojas, herrajes de colgar y apertura, elementos de estanqueidad y accesorios homologados. Incluso premarco de acero, patillas de anclaje y silicona neutra para el sellado de las juntas perimetrales.
Incluye: Colocación de la carpintería. Ajuste final de las hojas. Sellado de juntas perimetrales.
Criterio de cómputo de proyecto: Número de unidades previstas, según documentación gráfica de Proyecto.
Criterio de cómputo de obra: Se medirá el número de unidades realmente ejecutadas según especificaciones de Proyecto.

| Código | Ud | Descripción | Rendimiento | Precio | Importe |
|---|---|---|---|---|---|
| mt25pem020e | m | Premarco de tubo de acero galvanizado de 50x20x2 mm, ensamblado mediante escuadras y con patillas de anclaje para la fijación al paramento y tornillos para la fijación de la carpintería. (material) | 4.8 | 144.26 | 692.448 |
| mt26pfa015d | m² | Carpintería de acero S235JR para ventana practicable de dos hojas, con carril para persiana, con perfiles conformados en frío de 1,5 mm de espesor, acabado lacado, color a elegir. Incluso junquillos para fijación del vidrio y herrajes de colgar y de seguridad. (material) | 1.512 | 9660.59 | 14606.812 |
| mt22www010b | Ud | Cartucho de 290 ml de sellador adhesivo monocomponente, neutro, superelástico, a base de polímero MS, color gris, con resistencia a la intemperie y a los rayos UV y elongación hasta rotura 750%. (material) | 0.816 | 173.39 | 141.486 |
| mt22www050b | Ud | Cartucho de 300 ml de silicona neutra oxímica, de elasticidad permanente y curado rápido, color gris, rango de temperatura de trabajo de -60 a 150°C, con resistencia a los rayos UV, dureza Shore A aproximada de 22, según ISO 868 y elongación a rotura >= 800%, según ISO 8339. (material) | 0.384 | 155.04 | 59.535 |
| mo018 | h | Oficial cerrajero. (mano de obra) | 0.368 | 367.9 | 135.387 |
| mo059 | h | Medio oficial cerrajero. (mano de obra) | 0.368 | 252.62 | 92.964 |
| % | % | Herramientas | 2 % | 15728.632 | 314.573 |
|  |  | Costes directos |  |  | 16043.205 |

Residuos:
- colocación: mt25pem020e; factor de residuo 0.0138004
- colocación: mt22www010b; factor de residuo 0.06
- colocación: mt22www050b; factor de residuo 0.06

## Recursos

**mt25pem020e** m Premarco de tubo de acero galvanizado de 50x20x2 mm
Datos técnicos: Coste energético 20.118 MJ; Emisión de CO2 2.052 kg; Código LER 17 04 05; Masa del elemento 0.8015 kg; Volumen 0.000382 m3

**mt26pfa015d** m² Carpintería de acero S235JR para ventana practicable de dos hojas
Datos técnicos: Coste energético 175.395 MJ; Emisión de CO2 9.074 kg
Residuos:
- embalaje: re170203 Plástico. (componente de residuo); rendimiento 0.091 kg; Código LER 17 02 03; Masa del elemento 1 kg; Volumen 0.001667 m3
- embalaje: re170604 Materiales de aislamiento distintos de los especificados en los códigos 17 06 01 y 17 06 03. (componente de residuo); rendimiento 0.016 kg; Código LER 17 06 04; Masa del elemento 1 kg; Volumen 0.001667 m3

**mt22www010b** Ud Cartucho de 290 ml de sellador adhesivo monocomponente
Datos técnicos: Coste energético 70.388 MJ; Emisión de CO2 3.428 kg; Código LER 17 09 04; Masa del elemento 0.421 kg; Volumen 0.000281 m3
Residuos:
- embalaje: re170203 Plástico; rendimiento 0.1 kg

**mt22www050b** Ud Cartucho de 300 ml de silicona neutra oxímica
Datos técnicos: Coste energético 72.640 MJ; Emisión de CO2 3.072 kg; Código LER 17 09 04; Masa del elemento 0.366 kg; Volumen 0.000244 m3
Residuos:
- embalaje: re170203 Plástico; rendimiento 0.1 kg
